# 2202_MAINZ HWK
Angebotsaufforderung (GAEB DA XML 3.3, DA83)
Projekt: 2202_MAI
Währung: EUR
Erstellt mit: CaliforniaX by G&W Software AG, CaliforniaX V24.1.06, 03.11.2025

## LEISTUNGSVERZEICHNIS MRG ELEMENTE INNEN
LEISTUNGSVERZEICHNIS  MRG ELEMENTE  INNEN

Projekt  Neubau Handwerkskammer Rheinhessen

Bauherr  Handwerkskammer Rhein-Hessen, Dagobertstraße 2, 55116 Mainz

## 1. TECHNISCHE VORBEMERKUNGEN (TV)

## 1. Umfang der Leistungen
1. Umfang der Leistungen

Gegenstand dieses Leistungsverzeichnisses sind Metallbauarbeiten für die
Errichtung der Handwerkskammer Rhein-Hessen

Die nach diesem Leistungsverzeichnis zu erbringenden Leistungen
beschreiben im wesentlichen

-  METALLBAUARBEITEN - METALLRAHMENGLASELEMENTE (MRG)
-  Arbeiten gegen Nachweis

Hinweise:

- Die abgegebenen Einheitspreise sind Festpreise bis zum Ende der Bauzeit.
  In den Einheitspreisen sind sämtliche Nebenleistungen, Versicherungen, Fahrt
  kosten, Auslösungen etc. enthalten. Für die angebotenen Leistungen über
  nimmt der Bieter die Verpflichtung der Vollständigkeit, d.h. Leistungen, die
  sich zwangsläufig ergeben hat er mit einzukalkulieren, auch wenn sie im
  Leistungsverzeichnis nicht ausdrücklich erwähnt sind.

- Grundsätzlich gilt jeder Angebotspreis jeder Position eines Kapitels
  oder Titels je nach Notwendigkeit auch für alle anderen Kapitel oder
  Titel, sofern diese Position dort nicht beschrieben wurde und es
  zudem auch keine abweichenden Leistungskriterien gibt.

- Alle für die Herstellung der Bauteile, Konstruktionen, etc. des AN
  notwendigen Leistungen wie Herstellen von Aussparungen,
  Ausschnitten, Schrägschnitten, Bohrungen, etc. in den Bauteilen des
  AN sind in die Einheitspreise einzurechnen, auch wenn die einzelnen
  Leistungen zur Herstellung der Gesamtkonstruktionen in verschiedenen
  Titeln (Kapiteln) dieser Ausschreibung beinhaltet sind.

- Das Angebot ist für den Auftraggeber kostenlos und unverbindlich, es steht
  ihm frei, das Angebot anzunehmen. Die Auftragserteilung hat in jedem Fall
  schriftlich zu erfolgen

- Allgemeine Geschäftsbedingungen des Bieters werden nicht Vertragsbestand
  teil, auch wenn sie dem Angebot beigefügt waren.

Der AN versichert hiermit, dass er einen bei seiner Berufsgenossenschaft gemeldeten Betrieb führt
und das er bis zum Tage des Vertragsabschlusses seinen Steuer- und Beitragsverpflichtungen
bei dem Finanzamt, den Sozialversicherungsträgern und bei der Berufsgenossenschaft nachgekommen ist.
Der AN ist verpflichtet auf Verlangen des AG die entsprechenden Nachweise beizubringen.

## 2. Termine
2. Termine

Die Leistungen des AN werden mit folgenden Eckdaten geplant

Aufbau
Vorleistungsprüfung:  ca. Januar 2027
MRG Elemente Innen:  ca. Januar 2027 - Februar 2027
Feinmontage / Inbetriebnahme  ca.  März 2027 - April 2027

Die terminliche Planung ist im Falle der Beauftragung innerhalb von 14 Kalendertagen nach dem Eingang des
schriftlichen Auftrages mit der OÜ abzustimmen

Die Grundlage hierfür stellen die in der Angebotsaufforderung benannten Einzelfristen dar, wobei die Konformität mit dem allgemeinen Bauablauf selber, sowie die Einhaltung des terminlichen Endziels gewährleistet sein muss.

Ein Anspruch auf vollständig unterbrechungsfreie und kontinuierliche Ausführung der Arbeiten besteht hierbei nicht.

## 3. Ausführungsunterlagen / Anlagenverzeichnis
3. Ausführungsunterlagen / Anlagenverzeichnis

Die Metallbauarbeiten - MRG - Elemente Innen sind auf Grundlage der letztgültigen Ausführungspläne,
der Werk- und Lagepläne sowie gem. den Anweisungen der Bauüberwachung des AG herzustellen.
Dabei sind die aufgeführten Angaben exakt zu beachten.

Alle Ausführungsunterlagen werden dem AN grundsätzlich und ausschließlich digital  durch den Planer

Die vom Auftragnehmer verwendeten Ausführungsunterlagen müssen zur Ausführung freigegeben sein.

Auf die Holpflicht des Auftragnehmers wird explizit verwiesen.

Anlagenverzeichnis:

MAI_ABS_Planliste_MRG_ LV

## 2. ZTV: ZUSÄTZLICHE TECHNISCHE VERTRAGSBEDINGUNGEN

## 2.1 Ausführung Grundsätzliches
2.1 Ausführung Grundsätzliches

Der Bieter übernimmt mit Auftragserteilung die Verpflichtung,
die bezeichneten Leistungen mängelfrei, funktionsgerecht, rechtzeitig,
den anerkannten Regeln der Baukunst und Technik, den öffentlichen
Bestimmungen und dem in der nachfolgenden Ausschreibung festgelegten
Leistungsumfang zu errichten.

## 2.2 Kalkulations- und Ausführungshinweise ZTV
2.2 Kalkulations- und Ausführungshinweise ZTV

Die Zusätzlichen Technischen Vertragsbedingungen (ZTV) stellen
den Qualitäts- und Leistungsumfang fest, der für alle Leistungspositionen gilt und grundsätzlich in die jeweiligen Einheitspreise einzurechnen ist, auch wenn dies nachstehend in den einzelnen Punkten,
bzw. in den einzelnen Positionen nicht mehr gesondert erwähnt wird
und auch keine gesonderten Positionen hierfür vorgesehen sind.

Auch wenn in Positionen im Besonderen auf einzelne Punkte der ZTV
hingewiesen wird, so behalten auch nicht erwähnte relevante Punkte deren Gültigkeit.
Ebenso kann aus einer besonderen Erwähnung in einzelnen Punkten
der ZTV wie "ist in den EP einzurechnen" kein Rückschluss gezogen
werden, dass andere Punkte der ZTV ohne diese besonderen
Erwähnung nicht in die EP einzukalkulieren sind.

Grundsätzlicher Leistungsumfang
Die ausgeschriebenen Leistungen umfassen die Herstellung, Lieferung
und den kompletten Einbau der nachfolgend beschriebenen Konstruktionen.
Alle Leistungspositionen sind anzubieten einschließlich aller zugehörenden Verankerungs-, Aussteifungs-, Kleinteile und Befestigungsmittel,
Bohrungen, Schlitze etc., auch wenn dies in den einzelnen Positionen
nicht mehr erwähnt wird.

Die in den ZTV, in der Leistungsbeschreibung und den Details ausgewiesenen
Konstruktionen zeigen den Lösungsvorschlag der Planer,
der die formalen und technischen Forderungen beinhaltet.
Die dem LV beiliegenden Anlagen (Pläne) sind keine Ausführungsunterlagen.

Die Grundkonzeption mit ihren ablesbaren technischen und formalen
Forderungen ist für den AN verbindlich und definiert das qualitative Mindestmaß.
Es sind höhere Anforderungen zu berücksichtigen, soweit dies aus
ausführungstechnischen oder anderen Gründen notwendig ist.

Die ZTV entbinden den AN nicht von der Beachtung und Einhaltung
allgemeingültiger und ohnehin zu erfüllender Bestimmungen und Vorschriften
sowie anerkannten Regeln der Technik.

Die Ausführung der MRG Innenelemente erfolgt in Abstimmung mit der OÜ. Hierbei kann es
ggf. bis zu 2 Unterbrechungen geben.

Die Angebotspreise für die Arbeiten gelten für alle Räume unabhängig vom Ausführungsort,
d.h. jeweils in allen Geschossen mit den Einzelgrößen gemäß den beigefügten Übersichtsplänen

## 2.3 Technische Spezifikationen, Normen
2.3 Technische Spezifikationen, Normen

2.3.1 Grundlagen:
Baugesetzbuch in der Fassung der Bekanntmachung vom 03.November 2017 (BGBl. IS 3634),
geändert entsprechend Artikel 9 vom 10.September 2021 (BGBl. IS 4147)

Landesbauordnung Rheinland-Pfalz (LBauO) in der Fassung der
Bekanntmachung vom 24.November 1998 (GVBl. 1998 S. 365) geändert durch das Gesetz vom 26.11.2024 (GVBl. S. 365)

Baustellenverordnung v. 10.06.1998 (BGbl.I S.1283), zuletzt geändert durch
Artikel 15 der Verordnung v. 23.12.2004 (BGBl. I S. 3758)

VOB / B und VOB / C  in der neuesten Fassung

2.3.2  Entwurfs- und Ausführungsgrundlagen
Hierzu gehören die  "Allgemein anerkannten Regeln der Technik / Baukunst" einschließlich der jeweils
maßgebenden Bestandteile der VOB,
Allgemeine Technische Vertragsbedingungen für Bauleistungen (ATV).
Insbesondere sind alle Normen (auch Entwürfe) und alle einschlägigen Richtlinien nach dem neuesten Stand der Technik, sowie alle im Einzelnen nicht aufgeführten  "Anerkannten Regeln der Technik", welche für die Leistung
maßgeblich werden können, zu beachten und liegen der nachstehenden Ausschreibung zu Grunde.

Bei der Ausführung der Leistungen sind alle in Deutschland einschlägigen Vorschriften, Gütebestimmungen und
Verarbeitungsrichtlinien und DIN-Blätter zu beachten und einzuhalten.

Für die beschriebenen Metallbauarbeiten gelten neben der ATV DIN 18299 - Allgemeine Regelungen für
Bauarbeiten jeder Art sämtliche normative Verweisungen, u.a. folgende DIN-Normen:

-  ATV DIN 18 360  Metallbauarbeiten
-  ATV DIN 18 357  Beschlagarbeiten
-  ATV DIN 18 361  Verglasungsarbeiten
-  ATV DIN 18 363  Maler- und Lackierarbeiten
-  ATV DIN 18 364  Korrosionsschutzarbeiten

-  DIN 18202 Maßtoleranzen im Hochbau
-  DIN 4109 Schallschutz im Hochbau
-  DIN EN 13501 Brandverhalten von Baustoffen und Bauteilen

Zu beachten sind zudem sind sämtliche relevante VDE-Bestimmungen,
VDI-Richtlinien, Unfallverhütungsvorschriften, Auflagen der staatlichen Gewerbeaufsicht,
der Berufsgenossenschaft, der örtlichen Bauaufsicht, Branddirektion und diesen gleichgestellten
Behörden einzuhalten.

Die Normen, Vorschriften, Richtlinien usw. gelten in ihrer jeweils neuesten Fassung.
Änderungen der Vorschriften nach Angebotsabgabe bzw. während der Vertragsdauer sind in Abstimmung mit dem Auftraggeber sofort nach Inkrafttreten anzuwenden.

Soweit in der Leistungsbeschreibung auf Technische Spezifikationen, z.B. nationale Normen, mit denen europäische Normen umgesetzt  werden, europäische technische Zulassungen, gemeinsame technische Spezifikationen,
internationale Normen, Bezug genommen wird, werden auch ohne den ausdrücklichen Zusatz  "oder gleichwertig"
immer gleichwertige Technische Spezifikationen in Bezug genommen.

Insbesondere sind alle Normen (auch Entwürfe) und alle einschlägigen Richtlinien nach dem neuesten Stand der Technik, sowie alle im Einzelnen nicht aufgeführten "Anerkannten Regeln der Technik",
welche für die Leistung maßgeblich werden können, zu beachten und liegen der nachstehenden Ausschreibung zu Grunde. Die Einhaltung und Erfüllung der Unfallverhütungsvorschriften, insbesondere für Schulen, lt. Auflagen der
Bayrischen Bauordnung obliegt dem Auftragnehmer.

## 2.4 Transporte, Anlieferungen, Lagerflächen
2.4  Transporte, Anlieferungen, Lagerflächen

Transporte:
Vor Angebotsabgabe sind vom AN sämtliche Transportwege zur
Baustelle verantwortlich zu prüfen. Alle eventuellen Erschwernisse
des Transportes sind mit den EP abgegolten.

Für die Transporte der Arbeitsgeräte, Materialien etc. steht kein
bauseitiges Transportmittel zur Verfügung. Der Transport kann nur
mit Hebezeugen des AN oder händisch durch das Gebäude über
das Treppenhaus -ohne Beschädigung der Sichtbetonbauteile in dem
Treppenhaus - erfolgen.

Sämtliche Kosten für Transporte sind in die Einheitspreise
einzurechnen; eine gesonderte Vergütung erfolgt nicht.
Alle eventuellen Erschwernisse des Transportes sind mit den EP
ebenfalls abgegolten.

Anlieferungen und Lagerflächen:
Anlieferungen sind bei der OÜ -mit Angabe von Zeitraum, Art und
Umfang- rechtzeitig schriftlich anzumelden und zu koordinieren.
Zur Verfügung stehende Lagerflächen sind ebenfalls rechtzeitig mit der
Bauüberwachung des AG abzustimmen, um Behinderungen anderer
Gewerke zu vermeiden.

Dies ist bei der Kalkulation ebenfalls einzukalkulieren.

## 2.5 Materialien
2.5  Materialien

Für die Werkstoffe dürfen nur anerkannte, umweltschonende Markenerzeugnisse verwendet werden, die einer
laufenden Gütekontrolle durch Materialprüfungsanstalten unterliegen.

Die Verarbeitungsvorschriften der Materialhersteller der jeweiligen Erzeugnisse sind einzuhalten.

Für alle angebotenen Fabrikate gelten die Hersteller- und Einbauvorschriften im vollen Umfang.

Die Verarbeitungsvorschriften der Materialhersteller der jeweiligen Erzeugnisse sind unbedingt einzuhalten.
Für alle angebotenen Fabrikate gelten die Hersteller- und Einbauvorschriften im vollen Umfang.
Alle Materialien müssen aufeinander abgestimmt sein.

Alle Werkstoffe eines kompletten Beschichtungsaufbaus müssen, sofern in der Leistungsbeschreibung nichts anderes erwähnt wird, vom gleichen Hersteller sein, damit die Verträglichkeit der einzelnen Schichten der Beschichtung
gewährleistet ist. Andernfalls ist die Verträglichkeit durch den AN nachzuweisen.

Sämtliche zur Verwendung gelangenden Produkte müssen in Originalverpackung zur Baustelle angeliefert werden und dürfen erst dort in die Arbeitsbehälter umgefüllt werden. Vom Hersteller angegebene bzw. geforderte
Mindestverbrauchsmengen dürfen nicht unterschritten werden.

Bei allen Beschichtungen (Grundierungen, Imprägnierungen, Anstrichen, Spachtelungen, Lasuren u.ä.) sind
umweltverträgliche, insbesondere lösemittelfreie Produkte und Verfahren zu verwenden bzw. lösungsmittelarme,
wenn technisch nicht anders möglich. Dabei sind die Einstufungen entsprechend dem jeweiligen Produkt- bzw.
Giscode der Bauberufsgenossenschaft zu Grunde zu legen und die Vorgaben der einschlägigen Technischen Regeln für Gefahrstoffe TRGS zu berücksichtigen.

Gefährliche Inhaltsstoffe (CMR-Stoffe), Produkte mit Krebs erzeugenden (cancerogen), erbgutverändernden (mutagen) und fortpflanzugsgefährdenen (reproduktionstoxisch) Inhaltsstoffen sind ausgeschlossen, soweit dies im Produkt- und Sicherheitsdatenblatt ersichtlich ist.

Die vorgeschriebenen Trocknungszeiten zwischen den einzelnen Arbeitsvorgängen nach Herstellervorschriften sind unbedingt einzuhalten. Alle in diesem Zusammenhang eventuell erforderlichen Mehraufwendungen sind in die E.P.
einzurechnen.

Unmittelbar nach Angebotsabgabe sind auf Verlangen des AG alle notwendigen Produkt- und Sicherheitsdatenblätter der angebotenen Erzeugnisse abzugeben. Es ist dem Bieter freigestellt diese bereits mit dem Angebot abzugeben.

## 2.6 Schutzmaßnahmen
2.6  Schutzmaßnahmen

Eine Verschmutzung angrenzender Bauteile wie Sichtbeton,
Bodenbeläge oder anderer oberflächenfertiger Bauteile ist grundsätzlich zu vermeiden.
Vorschriftsgemäße Schutzmaßnahmen sind als Nebenleistung in die entsprechenden Leistungspositionen
einzukalkulieren.
Besonders bei Transporten durch Treppenhäuser und Flure sind Verschmutzungen und Beschädigungen
der Sichtbetonoberflächen zwingend zu vermeiden.

Aufstellpunkte Hilfsgerüste, Leitern, u.ä. des AN auf Fertigböden sind mit geeigneten Schutzfüßen oder Unterlagen
zu versehen, um Beschädigungen und Verkratzungen zu vermeiden.
Diese vor genannten Leistungen sind komplett in die Einheitspreise einzukalkulieren.
Es erfolgt keine gesonderte Vergütung!

Für Schäden haftet der AN, sämtliche  entstehende Kosten für deren Beseitigung werden dem AN in Abzug gebracht.

Nach Einbau des frischen Estrichs sind die entsprechenden Räume / Bereiche vor unbefugtem Zutritt zu sichern
(z. B. mit Markierungsband) und mit einfachen Schildern ( z. B.aus Pappe mit schwarzem Stift)
mit Datum der Wiederbegehbarkeit zu versehen.

Diese Leistung ist in die Einheitspreise einzukalkulieren.

## 2.7 Vorleistungsprüfung
2.7  Vorleistungsprüfung

Vom AN Rohbau ist an markanter Stelle je Geschoss ein Höhenfestpunkt
eingemessen (Meterriss ab OK Fertigfußboden).

Untergrund für die Ausführung der Estricharbeiten sind im Neubau waagerechte neue Betonflächen.

Bis spätestens 14 Tage vor Beginn der Arbeiten ist durch den AN der vorhandene Untergrund auf seine Eignung
hin zu überprüfen und diesbezügliche Mängel sind sofort der Bauleitung des AG zu melden.

Wird eine fehlende oder eine mangelhafte Leistung des Vorunternehmers nicht spätestens 14 Tage vor Arbeitsbeginn des AN angezeigt, so gehen der Terminverzug und ggfs. daraus entstehende Mehrkosten zu Lasten des AN

Grundsätzlich gilt, dass das Ausgleichen von Unebenheiten, die im Rahmen der zulässigen Maßtoleranzen nach DIN 18202, Tabelle 1,2,3, jeweils Zeile 1 liegen, in die EP einzurechnen ist.

## 2.8 Unfallverhütungsvorschriften
2.8  Unfallverhütungsvorschriften

Dem AN obliegt die Herstellung sämtlicher Absperrungen,
Beleuchtungen am Arbeitsplatz, Abdeckungen sowie deren ständiger Unterhalt bis zum Ende des Gefahrenpotentials.

Die genaueste Beachtung der Unfallverhütungsvorschriften ist
Grundbedingung der nachfolgenden Arbeiten, insbesondere bei Arbeiten in Randbereichen

Der vom Sicherheits- und Gesundheitskoordinator (SiGeKo) aufgestellte Sicherheits- und Gesundheitsplan ist deutlich sichtbar für alle Baustellenteilnehmer Witterungsgeschützt auf einer Tafel anzubringen.

Durch den SiGeKo bei Baustellenbegehungen festgestellte und im
Protokoll  dokumentierte Mängel sind umgehend abzustellen und schriftlich abzumelden.

## 2.9 Bezugshöhe - Festlegung "Gebäude-Null"
2.9  Bezugshöhe - Festlegung "Gebäude-Null"

Die angegebenen Höhenmaße beziehen sich auf das festgelegte
Gebäude-Null der Planung  +/- 0,00 m = 141,40 m.ü. NN.

## 2.10 Meterrisse
2.10  Meterrisse

Der Meterriss ist abweichend von § 3 VOB/B nur zwei mal pro Geschoss als Höhenkoten (z.B im Treppenhausbereich bzw Aufzugsschacht) angebracht und muss eigenverantwortlich vom AN die für ihn relevanten Stellen übertragen
werden. Der hierfür anfallende Aufwand erfolgt ohne gesonderte Vergütung und ist in die jeweiligen EP`s
einzurechnen.

## 3. TECHNISCHE VORBEMERKUNGEN - METALLRAHMENGLASELEMENTE

## 3.1 Ausführungsunterlagen des AN
3.1  Ausführungsunterlagen des AN

Vom AN sind dem AG folgende Unterlagen zur Prüfung bzw. zur Ausführungsfreigabe vorzulegen
und gelten im Sinne der VOB / C,  DIN 18360, Abs. 3.1.1.3 und 4.2.6 bzw. DIN 18335, Abs. 4.2.10

Für die gesamten Leistungen sind durch den AN - unmittelbar nach Auftragserteilung
- Konstruktions- / Werkstattzeichnungen zu erstellen, in Form von

-  Übersichtsplänen im Maßstab 1:10, 1:20
-  Detailplänen im Maßstab 1:1, 1:5
-  Türlisten

Die gesamte Ausführungsplanung ist dem AG bzw. Architekten 2-fach zur Prüfung vorzulegen.
Nach eventuellen Korrekturen durch den AG sind die Unterlagen durch den AN schnellstmöglich zu überarbeiten
und dem AG bzw. Architekten zu übergeben.

Die Fertigung darf nur nach freigegebenen Plänen erfolgen.
Die Abstimmung der Planung mit den Firmen, deren Leistungen unmittelbar angrenzen oder zu integrieren sind,
ist Sache des AN.

Die endgültigen Werkstattzeichnungen sind dem AG mindestens 3-fach auf Papier, sowie als .pdf- und .dwg-Dateien auszuhändigen.

Maßänderungen bis +/-10 cm der in den einzelnen Positionen beschriebenen Einzelfeldgrößen bewirken bei gleich bleibender Gesamtgröße des Elements keine Änderung des jeweiligen Angebotspreises.

## 3.2 Türlisten
3.2  Türlisten

Der Leistungsbeschreibung liegen die Türlisten und Details des AG zugrunde. Die Türlisten werden nach Beauftragung mit dem freigegebenen Plansatz dem AN ausgehändigt.
Innerhalb von 4 Wochen nach Auftragserteilung sind durch den AN auf Grundlage dieser Türlisten und in Abstimmung mit dem AG endgültige Türlisten (Bestell-Liste) zu erstellen und dem AG zur Freigabe vorzulegen.
Türen dürfen nur nach freigegebenen Türlisten (zusammen mit genehmigten Konstruktionszeichnungen) ausgeführt werden.

## 3.3 Bemusterungen
3.3 Bemusterungen

Unmittelbar nach Auftragsvergabe sind die, vom AG zu benennenden, funktionellen,
konstruktiven und gestalterischen Teile zu bemustern. Die Bemusterung ist mit dem AG abzustimmen
und wird gesondert vergütet.

## 4. Technische Angaben / Ausführung

## 4.1 Allgemeines
4.1 Allgemeines

Zur Ausführung kommen Rohrrahmen-Fenster- und Innentürelemente aus Aluminiumprofilen und Verglasung,
z.T. mit Schallschutz bzw. mit Brandschutz- und /oder Rauchschutzanforderungen.
Innerhalb einer Bauelementegruppe sind ausschließlich Fabrikate eines Herstellers anzubieten.

Der Einbau der Türen erfolgt in Stahlbetonwänden, z.T. in Sichtbeton und in GK-Trockenbauwänden ausgeführt.

Die Türen werden zum Teil mit Stahlschwelle als unterer Anschluss eingebaut.

Die Einheitspreise aller ausgeschriebenen Türen gelten für Anschlag DIN links oder DIN rechts.

Ebenheitstoleranz
(1) Für neu zu erstellende, bauseitige Oberflächen gelten für die
Ebenheitstoleranz die erhöhten Anforderungen nach DIN 18202, Tabelle 3, Zeile 4.
(2) Die Montage der Rohr-Rahmentüren  muss flucht- und lotrecht erfolgen.

Als Planungsgrundlage wurde das Profilsystem SCHÜCO genutzt.

Dem Bieter wird freigestellt, zu der ausgeschriebenen Konstruktion gleichwertige Konstruktionen anzubieten.
Zur Gewährleistung einer umfassenden Kompatibilität wird Wert darauf gelegt, dass alle Konstruktionen
von einem Systemhersteller stammen.

Zur Prüfung der Gleichwertigkeit der angebotenen mit der vorgegebenen Konstruktion sind Detailzeichnungen
aller betreffenden Punkte, Muster und System-Prüfzeugnisse vorzulegen.

Als Planungsgrundlage dient das Fabrikat:
  angebotenes Fabrikat
  (vom Bieter einzutragen)

Fenster:  Schüco ADS 65.NI  _______________________

Schiebe-Fenster:  Schüco ASE 60.HI  _______________________

Rauchschutz:  Schüco ADS 65.NI SP  _______________________

Brandschutz:  Schüco ADS 90 FR 30  _______________________

Brandschutz:  Schüco ADS 80 FR 60  _______________________

Glaslieferant  :  _______________________

## 4.2 Bauaufsichtliche Zulassungen / Prüfzeugnisse
4.2  Bauaufsichtliche  Zulassungen / Prüfzeugnisse

Alle Feuerschutztür- und Fensterelemente müssen in ihrer Gesamtheit eine allgemeine bauaufsichtliche Zulassung mit Güteschild besitzen; die Rauchschutzelemente müssen ein allgemeines bauaufsichtliches Prüfzeugnis besitzen.

Die Herstellung und Montage erfolgt nach den Vorgaben der allgemeinen bauaufsichtlichen Zulassung (Feuerschutzabschlüsse) bzw. dem allgemeinen bauaufsichtlichen Prüfzeugnis (Rauchschutzelemente)
bzw. den Richtlinien des Systemanbieters.

Alle Beschlagteile (Schlösser, Drücker, Schließer etc.) müssen für den Ein- und Anbau in und an den Feuerschutztüren geprüft und zugelassen sein, die DIN EN 179 kommt zur Anwendung.

Zum Nachweis der Nachhaltigkeit müssen die angebotenen Erzeugnisse aus einer Produktion entstammen,
die gem. EN 15804 zertifiziert  sind.

Entsprechende Zertifikate sind auf Anforderung vorzulegen.

Nachträgliche Um- und Nachrüstbarkeit des Brandschutz-Systems ohne Verlust der Zulassung und ohne weiteren
Nachweis muss möglich sein für folgende nachträglichen Änderungen und Ergänzungen: Anbringen von verdeckt
liegenden Magnet- und Schließkontakten, verdeckt liegende Kabelführungen im Blend- und Flügelrahmen, Umrüstung
von Einfach- zu Mehrfachverriegelungen (oder umgekehrt), Nachrüstung von E-, A-Öffnern, Motorschlössern,
Blockschlössern, Türüberwachungen, flexibler Austausch und Wechsel auf andere Bandarten
(Rollentür-, Aufsatz-, verdeckt liegende Bänder)

## 4.3 Schallschutzanforderungen
4.3  Schallschutzanforderungen

Die in den einzelnen Positionen der Türliste angegebenen Schalldämm-Maße (RwR ) beziehen
sich auf den eingebauten Zustand.
Prüfzeugnisse für die geforderten Schalldämmwerte sind nach Aufforderung dem AG zu übergeben.

## 4.4 Befestigungsmittel
4.4  Befestigungsmittel

Befestigungsmittel, Dübel u.ä. müssen aus korrosionsbeständigem Metall bestehen und den auftretenden
Belastungen entsprechend bemessen sein und nach bauaufsichtlichen Zulassungsbestimmungen eingebaut werden.

Das Quellband zwischen SG-Türen und Rohbau muss 10 dB im eingebauten Zustand höher sein als das Türelement.

Kunststoffdübel und Montageschaum sind nicht zugelassen.

## 4.5 Metallrahmenglaselemente
4.5  Metallrahmenglaselemente

4.5.1  Mindestanforderungen,
die von den Elementen eingehalten, ausgeführt und nachgewiesen werden müssen, sind in der Türliste aufgelistet.

Eigenschaften, die in der Türliste beschrieben und nicht in der Position des Leistungsverzeichnisses gesondert erfasst wurden bzw. als gesonderte Leistungsposition beschrieben worden sind, sind in den Einheitspreis für das Element mit einzukalkulieren

-.Tür- und Verglasungselemente als beidseitig flächenbündiges Aluminiumrohrrahmen-System
  in geschweißter Ausführung.
- Alle Eck- und Stoßverbindungen geschweißt und sauber verschliffen,
  Schweißnähte dürfen nach dem Beschichten nicht sichtbar sein.
  Bei  Überschreitung der möglichen Herstell- oder Montagegrößen sind systemgerechte Montagestöße
  in Abstimmung mit dem Architekten in minimal notwendiger Anzahl vorzusehen.
  Systeme mit gesteckten, geklebte oder geschraubten Verbindungen sind nicht zugelassen.
- Die Ansichtsbreiten der Rahmen-Flügel-Kombination sowie der Einzelstäbe und Glashalteleisten
  sind für Elemente mit und ohne Brandschutzanforderungen  identisch auszuführen.
  Ansichtsbreiten sind entsprechend Planung bzw. nach bauaufsichtlicher Zulassung und statischer Dimensionierung
  auszuführen.
- Doppelte Türanschlagdichtungen (schwarz) jeweils 3-seitig umlaufend aus Silikonkautschuk.
- Glashalteleisten Stahl, Rechteckform, unsichtbar befestigt,
  Ansichtsbreite 20 mm.
-  Glashalteleiste befestigt auf Flur- bzw. Treppenhausseite

4.5.2  Oberflächenbehandlung
Grundsätzlich sind für alle Bauteile Korrosionsschutz und Deckbeschichtungen werkseitig bzw. in der Werkstatt des AN aufzubringen. Die Bauteile sind oberflächenfertig, nach Wahl des AG,  anzuliefern und einzubauen.

Eine Beschichtung an der Baustelle wird grundsätzlich nicht zugelassen.
Bei Beschädigungen der Beschichtung ist die gesamte Rahmenfläche jeweils von Ecke zu Ecke nachzulackieren.

Alle Oberflächen müssen porenfrei, rissefrei, blasen- und schuppenfrei sein, sie dürfen keine abgeplatzten Stellen, Kanten oder Kratzer aufweisen und müssen frei sein von Verschmutzungen, Ölen, Schmierstoffen etc.

Das Erscheinungsbild der fertigen Oberflächenbehandlungen muss gleichmäßig und geschlossen sein, ohne Streifen, Absätze oder Schlieren und frei von Beschädigungen

Alle fertig behandelten, sichtbar bleibenden Oberflächen, welche einer Gefahr durch Beschädigung während der Bauzeit ausgesetzt sind, sind durch aufgeklebte Schutzfolien oder gleichwertige Maßnahmen zu schützen.

Der Unterhalt der Schutzmaßnahmen (Schutzfolien) ist Sache des AN. Diese bleiben im Eigentum des AN und sind - in Abstimmung mit der Bauüberwachung - vor der Erstreinigung bzw. vor der Abnahme zu entfernen und zu beseitigen.

Beschichtungsaufbau:
Die sichtbar bleibenden Teile erhalten eine Beschichtung die mindestens die Kriterien der Korrosionskategorie C2
gemäß DIN EN ISO 12944 erfüllen muss,
* Korrosionsschutzklasse I,
* Schutzdauer, mittel, 10-15 Jahre.
- Vorbehandlungen gemäß DIN EN ISO 12944-4
- Pulverlackbeschichtung, Sollschichtdicke nach DIN EN ISO 12944-5
- Farbtöne: nach Wahl des AG

Nachweis des AN
Vom AN müssen Nachweise über die geforderten Qualitäten erbracht werden.
Die Qualitätssicherung ist durch Messprotokolle beim Beschichten der einzelnen Chargen zu führen; die Protokolle sind zur Abnahme vorzulegen und sind Bestandteil der Bestandsunterlagen.

Musterplatten des AN
Unmittelbar nach Auftragserteilung sind nach Abstimmung mit dem AG jeweils 3 Musterplatten je
Beschichtungsaufbau und je Farbton mit Größe DIN A4 vorzulegen.

4.5.3  Verglasung
Die nachfolgende Beschreibung stellt eine allgemeine Regelung für die Lieferung und das Einsetzen der Verglasung
in Stahl-Bauelemente dar.
Die in den Leistungstexten angegebenen Abmessungen beziehen sich auf die Stahl-Elemente.
Die Kosten für die Ermittlung der Glasmaße sind in die Angebotspreise einzurechnen, eine gesonderte Vergütung
erfolgt hierfür nicht.

Zum Lieferumfang der Verglasungsarbeiten gehören alle hierfür erforderlichen Dichtungen und deren Einbau,
einschließlich der dicht auszuführenden Eckausbildungen und Stöße. Weiterhin mitzuliefern sind alle erforderlichen
Dichtstoffe, Glasauflager und Klotzungsbrücken.

Die Dicken der Einzelscheiben sind unter Berücksichtigung der Scheibengrößen und der Lastannahmen nach den
Bemessungstabellen des Glas-Herstellers zu ermitteln.

Absturzsichernde Verglasungen bedürfen grundsätzlich einer allgemeinen bauaufsichtlichen Zulassung des DIBt "Deutsches Institut für Bautechnik" oder einer Zustimmung im Einzelfall (ZiE) der jeweiligen Bauaufsichtsbehörde.

Ist eine ZiE (Zustimmung im Einzelfall) erforderlich, so ist diese durch die Bauherren/Bauherrenvertreter zu
beantragen. Bei der Ausführung absturzsichernder Verglasungen sind die TRAV "Technische Regeln für die
Verwendung von absturzsichernden Verglasungen" zu befolgen. Weiterhin sind die Auflagen der jeweiligen LBO "Landesbauordnungen" einzuhalten.

Es folgt die Beschreibung der für die Ausführung geplanten Glastypen. In den Positionsbeschreibungen wird dann
jeweils nur die Kurzbezeichnung des zum Einsatz kommenden Glastyps (GT) genannt.
Die Eignung der vorgeschlagenen Glasaufbauten ist für den jeweiligen Anwendungsfall hinsichtlich Glasarten,
Glasdicken und Abmessungen vom Auftragnehmer zu prüfen.

Dies trifft insbesondere auf die Anforderungen der jeweiligen Landesbauordnung, die Vorschriften der
Gemeindeunfallversicherung und der Bau-Berufsgenossenschaften oder sonstige, anzuwendende Vorschriften zu.

Die Verglasung hat nach den Verglasungsvorschriften zu erfolgen, dies gilt insbesondere für die Dimensionierung
und Einhaltung der Glasrandabstände der Glasauflager.
Die Scheibengrößen sind, insbesondere auch die Brandschutzverglasung, je nach Zulassung und Herstellervorschrift zu bemessen und auszuführen.

Alle Verglasungen grundsätzlich Klarglas, ggf. gewünschter Sichtschutz wird teilflächig mit aufgebrachter Folie erfüllt.
- alle Elemente erhalten eine  Sichtschutzfolie als Durchlaufschutz entspr. Planung

Alle Verglasungen der Türflügel und Seitenelemente sind als beidseitige Sicherheitsgläser nach DIN 1259 und
Verbundsicherheitsgläser nach DIN EN ISO 12543 auszuführen.
Sicherheitsgläser müssen aus einem Betrieb stammen, deren Anlagen dafür zugelassen bzw. zertifiziert sind.

Die Verglasung der Rahmenkonstruktionen erfolgt im Regelfall, wenn in der Zulassung nicht anders bestimmt,
als Trockenverglasung, Farbe der Dichtung nach Wahl des AG.

Glasqualität
Gläser aus Flachglas
-  Mindestdicke 4 mm bzw. stat. Erfordernis
   * die Glasdicken sind gemäß den Beanspruchungen zu dimensionieren
  Es gilt die DIBt - Richtlinie für linienförmig gelagerte Verglasungen,
  welche näher in einem ift Forum des ift Rosenheim (1/99) beschrieben ist.
-  mit warmer Kante
-  Glasfalzdichtungen außen als ganz umlaufende eckvulkanisierte Rahmen
-  je nach Angabe als Float, ESG, ESG-H oder VSG

Alle Glasscheiben müssen den gleichen neutralen Farbton  gem. DIN 6169 haben.
Diese sind am gesamten Objekt einheitlich zu verwenden.

ESG-H-Scheiben sind durch Heißlagerung nach DIN 18516-4 zu prüfen. Diese Prüfung ist vom Hersteller durch Werksbescheinigung "2.1" nach DIN EN 10204 zu bestätigen

Sicherheitsgläser müssen aus einem Betrieb stammen, deren Anlagen dafür zugelassen / zertifiziert sind.
Die Herstellung ist objektbezogen zu überwachen.

Glasrandverbund  thermisch verbessert, psi =< 0,04 W/(m·K), schwarz  gemäß DIN 4108-4: 2004-7 Anhang C,
DIN EN 13947 aus extrudiertem Kunststoff, mit Trockenmittel im Hohlraum, zusätzliche Dampfdiffusionssperre,

4.5.4  Beschläge
Es sind nur bewährte und den Belastungen und Einbausituationen angepasste, den gültigen Normen sowie Prüfzeugnissen und Zulassungen entsprechende Systembeschläge einzusetzen. Alle erforderlichen Befestigungsmaterialien, die erstmalige Einstellung und Funktionsprüfung sind in die EP einzurechnen.

Bei Ausbildung der Türen als Notausgangsverschluss nach DIN EN 179 sind sämtliche Beschlagteile
bzw. das gesamte Türelement gemäß den Anforderungen der jeweiligen DIN auszuführen.

- Bänder:
  Dreiteilige Aluminium-Rollentürbänder mit einer Abmessung von 22 x 170 mm, für Flügellasten bis 120 kg.
  beschichtet wie Rahmenprofile, Drehpunkt je nach statischer Erfordernis bzw. Zulassung, .

- Schlösser:
Antipanik-Schlossgarnitur gemäß DIN EN 179 bestehend aus Einfallen- Riegelschloss für Rohrrahmentüren,
einschl. Schließ- und Stulpbleche aus Edelstahl, vorgerichtet für Profilzylinder (PZ).

Systemschloss mit oder ohne Panik (Notverschluss):
Notverschluss mit selbstverriegeldem Schloss. Kein Motorschloss notwendig. Kontakte in Türliste angegeben
Alle 2-flügeligen Brandschutztüren sind Vollpaniktüren. Mit Panikgegenkasten ohne Treibriegel im Standflügel

- Türschließer:
Obentürschließer für 1- und 2-flügelige Türen, in/an Rahmenkonstruktion montiert, einstellbarer Schließkraft, Schließgeschwindigkeit und Endanschlag, Öffnungsdämpfung,  Oberfläche sichtbare Teile DB 703
Öffnung bis 120 °

- Automatische Türöffner:
Auch Handbetrieb möglich ohne Gegendruck oder Stoppen ( Leichtes
manuelles Öffnen von Drehtüren aus der Schließanlage (ab 0 Grad)
durch entkoppelten Energiespeicher und intelligente Auswertung der Sensorik)
Sensorleisten auf Bandseite und Bandgegenseite je Türflügel als Zusatzausstattung
Mit 1 Unterbrechungstaster an der Wand, Unterputz, nicht verdeckt von offenem Türflügel, Text " Tür schließen"

- Absenkbare Bodendichtung:
Rauchschutztüren und Türen mit Schallschutzanforderungen mit absenkbarer Bodendichtung mit Mehrkammerdichtprofil und eloxiertem Leichtmetallgehäuse, in Rahmenprofil eingebaut, Auslösung schloss- und bandseitig.
Schallschutztüren sind mit 2 absenkbaren Bodendichtungen, Rauschschutztüren mit 1 Bodendichtung auszustatten

- Türgriffe:
Türgriffgarnituren als Objektbeschlag mit Ovalrosetten für Rohrrahmentüren zugelassen, verkröpfte Ausführung, mit verdeckt liegender Befestigung, 9mm Vierkantstift, Material Edelstahl matt,

- Türstopper:
Türstopper für jeden Flügel. Entweder Wand oder Bodentürstopper

- Klimaklasse
  Klimaklasse III

- Mechanische Beanspruchung
  Beanspruchungsgruppe S

4.5.5  Gebäudeanschluss
Die Befestigung der Profile hat grundsätzlich nach Zulassung bzw. Herstellervorschrift und statischen Erfordernissen zu erfolgen. Die Befestigungsuntergründe werden in den einzelnen Positionen beschrieben.
Die Befestigung hat mittels Zargenanker nach DIN 18093 zu erfolgen. Alle feststehenden Seitenteile werden mit einer Unterkonstruktion auf dem Rohfußboden befestigt, die Türelemente werden ohne Bodeneinstand und Schwellenprofil eingebaut.

Die Verankerung der Stahl-Elemente sind so auszuführen, dass Bewegungen des Baukörpers und die der Bauelemente aufgenommen werden können, ohne dass hieraus Belastungen auf die Stahl-Rahmen-Konstruktion übertragen werden.
Die Fugen sind, wenn in der Zulassung nicht anders gefordert, umlaufend vollflächig mit Mineralwolle, nicht brennbar, auszustopfen, beidseitig mit Hinterfüllschnur und elastischer Verfugung auszuführen, Fugenbreite ca. 10 mm, Farbe Fugenmasse nach Wahl des AG. Elastische Verfugungen  mit amin- oder oximvernetzende bzw. -haltige Produkten sind ausgeschlossen.

Es dürfen nur Produkte mit den Umweltzeichen „Emicode“ EC1plus oder RAL-UZ 123 (Blauer Engel) verwendet
werden.
Bei Türen mit Schallschutz ist das Quellband mit einem 10 dB höheren Schallschutz als das Element auszuführen

4.5.6  Einbeziehung der Toleranzaufnahme
Die im vorliegenden Leistungsverzeichnis angegebenen Maße der beschriebenen Rohrrahmenelemente basieren auf der Grundlage der Planung ohne Berücksichtigung der Maßtoleranzen des Rohbaus nach DIN 18202.

Die Elemente sind nach entsprechend einem vor der Herstellung zu nehmenden Aufmaß zu produzieren.

Hierbei ist eine evtl. vorhandene Abweichung zur Planung, die innerhalb der zulässigen Toleranzen der DIN 18202 für den Rohbau entspricht, entsprechend zu berücksichtigen. Dies ist in die EP der Positionen mit einzukalkulieren.

Aus diesen Maßabweichungen zur Planung kann nachträglich kein Anspruch auf Nachtragsberechnung abgeleitet werden.

4.5.7 Leitprodukte:

Die Planung der Anforderungen der Rohrrahmenelemente beruht
auf der Grundlage der nachfolgend aufgeführten Leitprodukte.

Die Verwendung anderer Produkte ist gestattet. Die Gleichwertigkeit ist nachzuweisen.

Profilsystem :  Schüco
Türbänder:  Schüco
Türdrücker:  FSB
OTS  GEZE

## 4.6 Elektroanschlüsse
4.6  Elektroanschlüsse

Die funktionsfertige Verkabelung  und der Anschluss der Stromversorgung an die einzelnen Komponenten
des AN (Feststellanlagen, Auslösetaster etc.), in den Elementen bis zur Übergabedose, ist in die Einheitspreise
einzurechnen.

4.6.1 Anforderungen
Alle elektrischen Anlagenteile müssen VDE- und CE- geprüft sein,
alle Elektroinstallationen sind gemäß den VDE- Vorschriften zu erstellen

Alle Anlagen EIB-busfähig

Verkabelungen innerhalb von Elementen müssen nach installierbar und leicht austauschbar sein

Kabeldurchdringungen an Konstruktionen sind durch entsprechend vorbereitete Öffnungen,
Kanten nachgeschliffen und gerundet, zu führen und mit Würgenippel  dampfdicht eingedichtet, herzustellen

4.6.2 Leistungsgrenze
Leistung des AN
-  Lieferung der elektrischen Bauteile für die Leistung
-  Lieferung und betriebsfertige Montage der Anlagen mit Antrieben
-  Verkabelung der Anlagen als in sich geschlossene Einheit
-  Anschlusskabel, Länge bis 5 m, Durchführung durch die Profile und ggfs. Eindichtung
-  Leerrohrsystem innerhalb der Fenster-/Türanlagen
-  Leitungsauslass zur Anschlussstelle der Bauwerk gebundenen Elektroinstallation,
  Enden aufgerollt und geschützt
-  dem bauseitigen Elektrounternehmen sind vom AN genaue Angaben über die
  Leistungsstärke und über die verwendeten Elemente / Motore / Schaltsysteme
  zu machen und den Anschluss mit allen Fachplanern abzustimmen. Es ist
  Sache des AN, den Elektroplaner / das Elektrounternehmen ausreichend und rechtzeitig zu informieren
-  Auflegen und Verklemmen der bauseitigen Installation
-  Inbetriebnahme
-  die Anlagen sind mit einem Prüfattest betriebsfertig zu übergeben
-  Bestandsunterlagen, in einem Ringbuchwerk mit Anlagenverteilungen mit
  Lage der Motoreinheiten und Anschlusskabel, Bedienungs- und Wartungsanweisungen

4.6.3 Bauseitige Leistungen
-  Lieferung samt Montage aller Komponenten für Versorgung der Anlagen
-  Taster
-  Absicherungen
-  Evtl. Leerrohre, Verteiler- und Anschlussdosen

## 4.7 Abnahmeprüfung Feststellanlagen
4.7  Abnahmeprüfung Feststellanlagen

Die Abnahmeprüfung der Feststellanlagen ist von einer Fachkraft des Herstellers, eine von ihm beauftragte Fachkraft oder von der Prüfstelle des VdS durchzuführen.

Die Kosten für die Abnahmeprüfung über die einwandfreie Funktion und vorschriftsmäßige Installation
der elektromagnetischen oder elektromechanischen Feststellanlagen sowie das Anbringen eines dauerhaften
Kennzeichnungsschildes sind in die EP einzurechnen.

Nach erfolgter Prüfung ist dem AG eine Bescheinigung zur Vorlage an die zuständige Baubehörde sowie die
Prüfbücher zu übergeben.

## 4.8 Erstreinigung
4.8  Erstreinigung

4.8.1 Schutzvorrichtungen, Schutzfolien, etc. dürfen erst nach Abstimmung mit dem AG entfernt werden.
Diese bleiben Eigentum des AN und sind von ihm zu beseitigen.

Eine einmalige Erstreinigung aller Bauteile des AN (innen und außen)
ist vom AN in Abstimmung mit der Objektüberwachung vor der Abnahme,
nach den einschlägigen Vorschriften über die Reinigung von Aluminium im
Bauwesen und der Glashersteller, etc. durchzuführen.

Der Reinigungsumfang entspricht mindestens der Reinigungsklasse E nach den Richtlinien zur Reinigung
von Metallfassaden, Gütesicherung RAL-GZ632 und nach den Richtlinien der Glashersteller.

Mit den Reinigungsarbeiten dürfen nur güteüberwachte Fachbetriebe
(Gütezeichen für die Reinigung von Metallfassaden, RAL- GZ632) beauftragt werden.

Alle Anlagen sind in gereinigtem, sauberen Zustand zur Abnahme zu übergeben.

Der Aufwand wird in gesonderter Position vergütet

4.8.2 Fenster, Türen  innen und außen
-  Rahmenfälze, Blenden, Fugen, etc. mit Staubsauger freizusaugen
-  Verglasungen mit warmem Wasser samt Netzmittel und weichem Schwamm
  abwaschen, abledern, trocken polieren
-  Beweglichen Teile
  .  Beschläge nachjustieren und mit Beschlägespray behandeln
  .  Türschlösser mit Falle und Riegel fetten
  .  Dichtungsbänder auf richtigen Sitz, sauberen Zustand prüfen und mit Konservierungsmittel einlassen

Ausführung nach Gesamtfertigstellung in Abstimmung mit dem AG

4.8.3  Reinigungsmaterialien, Reinigungsmittel, Schutzmaterialien, etc. sind zu entsorgen
-  keinerlei Reinigungsmittel dürfen in das Erdreich gelangen oder auf andere Bauteile abfließen

Der Aufwand wird in gesonderter Position vergütet

## 4.9 Bauablauf / Termine
4.9  Bauablauf / Termine

4.9.1 Baustelleneinrichtung
Der Aufwand für Baustelleneinrichtungen, die der AN zur Ausführung
seiner Leistungen benötigt, ist in die Angebotspreise einzukalkulieren.

4.9.2 Montage
Die abgestimmte und zur Ausführung freigegebene Montageablaufplanung des AN
ist dem AG zur terminlichen Disposition mit ausreichendem terminlichen
Vorlauf anzuzeigen, um die entsprechenden Montagevoraussetzungen zu schaffen

## 3.050 MRG Elemente innen
Datum: 03.11.2025

### 01 METALLBAUARBEITEN - METALLRAHMENGLASELEMENTE (MRG)

#### 01.01 Allgemeine Maßnahmen

**01.01.01 Gütenachw./Dokument. Angeb. Erzeugnisse**
Bis spätestens 4 Wochen nach Auftragserteilung hat der
AN dem AG unaufgefordert alle erforderlichen Produktdatenblätter,
Nachweise, Werksbescheinigungen, bauaufsichtliche Zulassungen,
etc. zu den angebotenen Erzeugnissen bzw. den zur Ausführung
gelangenden Materialien und Systemen zu übergeben.

Eventuelle Änderungen von Materialien sind dem AG
unmittelbar darauf schriftlich mitzuteilen. Die Ausführung der
Änderungen darf jedoch nur nach schriftlicher Zustimmung des AG
erfolgen. Die Unterlagen sind dann entsprechend auszutauschen.

Der AG behält sich vor, nicht LV-konforme Baustoffe zurückzuweisen
bzw. im Falle von Zweifeln an deren Güte entsprechende Gütenachweise
durch eine amtlich anerkannte Prüfstelle oder einer vom AG anerkannten
Prüfstelle auf Kosten des AN zu verlangen.

Mindestens 4 Wochen vor Abnahme ist vom AN abschließend
eine Übereinstimmungserklärung abzugeben,
dass die übergebenen Unterlagen der Dokumentation
den ausgeführten Leistungen entsprechen.
Menge: 1,000 psch

**01.01.02 Baubestandsdokumentation**
Für den späteren Betrieb und Nutzung sowie für spätere
bauliche Maßnahmen ist durch den AN eine
Baubestandsdokumentation zu übergeben, die nachfolgend
aufgeführte Unterlagen, soweit zutreffend, enthalten muss.

Verzeichnisse der Dokumente
-  Verzeichnis der analogen und digitalen Dokumente

Nachweise zu Baustoff und zur Bauart
-  Nachweis zur Einhaltung der im LV vorgegebene Qualität
-  Nachweise von Baustoff- und Bauteilprüfungen
-  Allgemeine bauaufsichtliche Zulassungen und Prüfzeugnisse mit
  Übereinstimmungsnachweis
-  Glasliste mit Angabe Qualitäten, Aufbau, Scheibenzwischenraum,
  Beschichtungen, etc

Berechnungen
-  Statische Nachweise

Produktdatenblätter, Herstellerverzeichnis
-  Bauproduktdatenblätter bzw. Materialdeklarationen
-  Technische Merkblätter der verwendeten Produkte inklusive
  Sicherheitsdatenblätter
-  Hersteller- und Fabrikatsverzeichnis
-  Liste der verwendeten Farben / Beschichtungen

Instandhaltungsvorgaben, Pflegehinweise
-  Protokolle der Funktionsprüfungen (Kontrollbuch)
-  Bedienungsanleitungen
-  Ersatzteilliste für Sonderanfertigungen bzw. regelmäßig benötigte
  Verbrauchsmaterialien
-  Vorgaben zur Instandhaltung und Pflege
-  Vorgaben zur Reinigung samt Bezugsquellen von Pflegemitteln und
  -geräten

Pläne, Zeichnungen
-  Planverzeichnis
-  Montage- und Werkstattzeichnungen

Die Baudokumentation ist in der Form bis spätestens
4 Wochen vor Abnahme vollständig zu übergeben.

Form der Unterlagen

Die Unterlagen müssen in einer vom AG vorgegebenen
3-stufigen Gliederungsstruktur geordnet und mit entsprechend
gegliedertem Verzeichnis erfasst werden.

Sämtliche Unterlagen sind in Papierform in Ringbüchern geordnet,
mit Inhaltsverzeichnis und Trennblättern versehen, in 2-facher
Ausfertigung zu übergeben.

Die gesamten Unterlagen sind zusätzlich in einem
üblichen EDV- Format auf einem Datenträger zusammenzustellen.
Menge: 1,000 psch

**01.01.03 Erstreinigung**
Erstreinigung aller in den nachfolgenden Titeln aufgeführten Leistungen des AN nach Fertigstellung und Aufforderung durch den AG bzw. OÜ in fertiger Leistung
Menge: 265,000 m2

**01.01.04 Werkstatt- und Montageplanung**
Erstellen der prüffähigen und vollständigen Werkstatt-
und Montageplanung für alle in der
Leistungsbeschreibung aufgeführten
Anlagen zur Vorlage zur Freigabe durch den Architekten
rechtzeitig vor Fertigungsbeginn.

Die mit dem Architekten abgestimmten
Konstruktionsplane, Beschreibungen
und Muster sind vor Fertigungsbeginn bzw. vor
Materialbestellung dem AG in dreifacher Ausfertigung zu liefern.

Aus den Darstellungen müssen Konstruktion, Maße,
Einbau, Befestigung und Bauanschlüsse der Bauteile sowie die Einbaufolge
erkennbar sein (DIN 18360,Ziff. 3.1.7).
Menge: 1,000 psch

**01.01.05 statische Nachweise**
Erstellen des prüffähigen statischen Nachweises
für die Tür- und Fensterkonstruktionen entsprechend DIN 18008-4

Vom AN ist der Festigkeits- und Durchbiegungsnachweis
für alle Konstruktionen, wie
-  Fenster- und Türelemente,
-  Verglasungen
-  Stoßausbildungen, Anschlüsse
-  Verankerungen, Verbindungsmittel, Schraubverbindungen, Schweißnähte
-  Montagezustände, Montageeinrichtungen,
Montageverbände und ggfs. raumseitige Montagegerüste zu führen

Alle Elemente des AN sind für eine maximale Durchbiegung von
- f max.= L/300 bei allen Betriebszuständen zu bemessen
(L = Stützweite des tragenden Baugliedes von Auflager zu Auflager)

Der durch den AN eingesetzte Sachverständige ist vorab durch den AG
genehmigen zu lassen. Er ist namentlich zu benennen
unter Nachweis der Qualifikation und Unabhängigkeit.
Die Prüfung erfolgt im Namen und auf Rechnung des AG

Der statische Nachweis ist dem Prüfstatiker zur Prüfung
und Freigabe rechtzeitig vorzulegen.

Statischer Nachweis entsprechend Werk- und Montageplanung
für die Ausführung der geplanten Fenster- und Türkonstruktionen
in fertiger Leistung.
Menge: 1,000 psch

**01.01.06 Bemusterung**
aller zur Verwendung vorgesehenen
Materialien, Bauteile

-  Profile, Beschläge, Türdrücker
-  Obentürschließer
-  Gläser
-  Türstopper
-  Oberflächenmuster / Farbmuster
  vorab als Handmuster DIN A3, Profile 1 m;

Alle Muster verbleiben im Eigentum des AN und sind
auf Aufforderung durch den AG zu beseitigen.
Menge: 1,000 psch

**01.01.07 Schutzabdeckung oberflächenfertiger Bauteile**
Einbau geeigneter Schutzabdeckungen,
streifenförmig, nach Erfordernis und Wahl des AN,
z.B. schwachklebende Anti-Kratz-Folie, mit
ausreichender Stoßüberlappung,
Abklebung an den jew. Bauteilen muss rückstandsfrei
nach Wiederausbau sein!, mit allen erforderlichen
Anpassungen, Zuschnitten an Leibungen,
Rücksprüngen etc., mit ausreichender Stoßüberlappung,
inkl. späteres Wiederausbauen und vorschriftgemäßes Entsorgen,

Schutzabdeckung für oberflächenfertige Bauteile
zum Schutz vor irreversibler Verschmutzung bei der Montage
der Metallrahmenglaskonstruktionen  in allen Geschossen,
- an sämtlichen oberflächenfertigen Bauteile wie Wände
  (inkl. Türleibungen), PR-Elemente, Putzflächen, etc.
- h: jew. nach Bedarf AN,

Schäden an Bauteilen durch nicht fachgerechte Demontage
und Montage der Fenster- und Türkonstruktionen bzw.
ungeeigneter Schutzabdeckungen gehen vollumfänglich zu Lasten des AN.

Abrechnung nach zu schützenden Flächen
Menge: 265,000 m2

**01.01.08 Nutzereinweisung**
Inbetriebnahme und Einweisung des Betreibers in die technischen
Anlagen der Elemente  nach DIN 18650 / EN 16005
Menge: 1,000 psch

#### 01.02 MRG-Türelement T0; ohne Brand- ; mit Rauch- ; ohne Schallschutzanforderungen

**01.02.01 MRG-Türanlage RS; 2-flgl.; DT L/R; RBM b/h: 2,45 m / 3,00 m**
2-flügeliges, rauchdichtes Innentürelement RS nach DIN 18095
barrierefrei nach DIN 18040-1 als Alu - Rohrrahmenkonstruktion mit Glasfüllung und Beschlägen liefern und funktionsfertig montieren entsprechend Türliste.

Element bestehend aus:  2-flgl. MRG - Türelement
Türrichtmaß:  ca. 2.450 mm x 3.000 mm (H-ab OKFB)

Anforderungen:
Feuerwiderstandsklasse:  ohne Anforderung
Rauchschutz:  Rauchdicht nach DIN 180951
  gem. allgemeinen bauaufsichtlichen
  Prüfzeugnis
Schallschutzanforderung
im eingebauten Zustand:  ohne Anforderung
Klimaklasse:  II Prüfklima "c" gemäß DIN EN 1121
Widerstandsklasse
einbruchhemmender Bauteile:  ohne Anforderung
barrierefreie Ausführung:  nach DIN 18040
Feuchtraum:  ohne
Wandanschluss:  Stahlbeton SB2 / SB
Wandstärke:  ohne Anforderung
Sturzanschluss:  Stahlbeton SB2 / SB
Stärke:  65 mm
Bodenanschluss:  direkt
Zarge:  Alu-Rohrrahmenkonstruktion
Ausführung:  gemäß Planung direkter Anschluss
Oberfläche:  matt - Pulverlackbeschichtet
  fein strukturiert nach Bemusterung
Farbton:  DB 703
Profilbautiefen:
*  Blendrahmen, Pfosten, Riegel,
  Flügelrahmen und Sockel  65 mm

Profilansichtsbreiten:
*  Blendrahmen / Sockel, unten  106 / 150 mm
*  Blendrahmen, seitlich / oben  69 mm
*  Riegel  94 mm
*  Flügelrahmen (nach außen öffnend)  98 mm
*  Flügelrahmen (nach innen öffnend)  73 mm
Die Türflügel sind mit einem 4-seitig umlaufenden, auf Gehrung gefertigten Flügel / Flügelsockel auszuführen.

Türanlage:  mit 2  Drehflügel
Teilung:  symmetrisch

Rohbaumaß BxH:  ca. 2.450 mm x 3.000 mm (H - ab OKFF)
Lichte Durchgangshöhe:  ca. 2.910 mm (H - ab OKFF)
Lichte Durchgangsbreite gesamt  ca. 2.070 mm
Lichte Türflügelbreite je  ca. 1.135 mm

Ausführung gemäß ZTV und wie folgt:
Türblatt:  Alu - Glas - Rahmenkonstruktion
* Türblattdicke  gemäß Planung i.d.R. 65 mm
* Rahmen / Türblatt  flächenbündige Ausführung
* Falz:  stumpf mit Falz
* Oberfläche:  matt - Pulverlackbeschichtet
  fein strukturiert nach Bemusterung
* Farbton:  DB 703
* Auswahl  durch AG
* Kabelführung  verdeckt im Rohrrahmen
* Dichtmaterial  Silikon, nicht brennbar hinterfüttert

Elementrahmen / Türrahmen
* Profilansichten Türrahmen:  ca. 98 mm

2  Drehflügel (Gangflügel / Standflügel)
* Gangflügel BxH:  ca. 1.135 mm x 2.910 mm
* Standflügel BxH:  ca. 1.135 mm x 2.910 mm
* Türflügel innen und außen mit umlaufender Schattenfuge
* Dichtprofile:  zwischen Rahmenprofil und Türprofil
  als umlaufende Falz-Lippendichtung
  gemäß Zulassung
* Anschlag Flügel:  DIN Links / DIN Rechts

Verglasung:
    * Glasfelder:  je Flügel
    *  Glas:  1-fach Verglasung VSG
    *  Glasdicke:  8 / 10 mm
  Hersteller- / Zulassungsbedingt
  gemäß Anforderungen
* Verglasungsart:  als Trockenverglasung
* Form Glashalteleisten:  Rechteckrohrprofil
* Befestigung Glashalteleisten:  nicht sichtbar befestigt
* Dichtung:  Glasdichtungen in EPDM-Qualität

Beschlag:
Bandseite (BS)  Drücker
Bandgegenseite (BGS)  Drücker
Höhe:  1,05 m
Türschließer / Antrieb:  Bandseite
*  Bandseite  Obentürschließer mit integrierter
  elektromechanische Feststellung
  für daueroffene Türen (EMF)
  und integrierter Rauchmelder

Bänder:  3- tlg. Alu-Rollentürbänder Rauchschutz
  Abmessung  22 mm x 170 mm
  Flügellast  bis 120 kg
* Oberfläche:  matt - Pulverlackbeschichtet
  fein strukturiert nach Bemusterung
* Farbton:  DB 703

Bodendichtung:  absenkbar mit Rauchschutzfunktion
  je Türflügel außerdem entsprechend
  Türliste inklusive
Konstruktionsmerkmale:
Verankerung und die Feinjustierung  im Türfalz anzuordnen.
Feinjustierung:  ohne den Türflügel auszuhängen,
Gebrauchsklasse nach DIN EN 1935:  Klasse 4
Korrosionsschutz nach DIN EN 1670:  Klasse 4
Bandklasse nach DIN EN 1935:  Klasse 13
Mechanische Beanspruchung nach DIN EN 12400:  Klasse 6

Schloss:  Blindzylinder
* Vorgerüstet für Schließzylinder:  entsprechend Planung / Türliste
* Stulp und Schließblech:  Edelstahl
Türfeststellung:  elektromechanische Feststellung
Öffnungsbegrenzer:  Wandpuffer
lichter Durchgang:  ≥  1.200 mm
lichte Höhe:  ≥  2.050 mm

erforderliche Beschläge inklusive

außerdem entsprechend Türliste vorgerichtet für:
(in gesonderten Positionen)

*  Knauf / Drücker- bzw. Wechselgarnituren mit Rundrosetten
*  Obentürschließer mit integrierter elektromechanische Feststellung
  für daueroffene Türen (EMF)
*  Anschluss an Rauchmeldezentrale (RM)

Bauwerksanschlüsse

mit allen fachgerechten Bauwerksanschlüssen gemäß Anforderung.
Unter-, Befestigungs-, Verbindungskonstruktionen, Verklotzungen, Hinterfüllungen etc. nach Erfordernis, sowie sämtlichen, sauberen, dauerelastischen Verfugungen zu angrenzenden Bauteilen, vertikal und horizontal.

Fuge 10 mm dreiseitig umlaufend mit schwarzen Dichtband hinterlegt

Verankerung der Elemente mittels bauaufsichtlich zugelassener,
erforderlicher Befestigungs- und Verbindungsmitteln, Kleinteilen, Bohrungen u.ä. an Stahlbeton Stützen und Wände

Verdeckte Kabelführung in den Elementen zu den Anschlusspunkten

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Einbauort:

| Tür-Nr. | Geschoss | Raum-Nr. | Raum Name |
| --- | --- | --- | --- |
| T-00-32 | EG | 0.32 | Flur |
| T-00-43a | EG | 0.43 | Flur |
| T-01-30 | OG | 1.30 | Flur |
| T-01-50 | OG | 1.50 | Flur |

Zum Nachweis der Nachhaltigkeit müssen die angebotenen Erzeugnisse aus
einer Produktion entstammen  Entsprechende Zertifikate sind vorzulegen.

Leitprodukt:  Schüco ADS 65.NI SP  oder gleichwertig

Angebotenes Fabrikat / Systemhersteller:

'....................................................'

Ausführung gemäß Türliste und Detail - Planung

250905_MAI_ABS_Türliste
MAI_ABS_5.492_ÜB_Türen_EG
MAI_ABS_5.493_ÜB_Türen_OG
MAI_ABS_5.606_Positionsplan Innentüren RR Alu/Glas
MAI_ABS_5.822_DT_RR-STB_RS

Abrechnung nach Anzahl

Innentürelement komplett inkl. aller Ausstattungselemente (OTS /  Drücker / Verglasung usw.)  als Objektinnentür entsprechend Planung und stat.
Erfordernis in fertiger Leistung liefern und montieren.
Menge: 4,000 St

**01.02.02 MRG-Türanlage RS; 2-flgl.; DT L/R; NA; RBM b/h: 2,45 m / 3,00 m**
2-flügeliges, rauchdichtes Innentürelement RS nach DIN 18095,
barrierefrei nach DIN 18040-1 als Alu - Rohrrahmenkonstruktion mit Glasfüllung und Beschlägen liefern und funktionsfertig montieren entsprechend Türliste.

Element bestehend aus:  2-flgl. MRG - Türelement
Türrichtmaß:  ca. 2.450 mm x 3.000 mm (H-ab OKFB)

wie Pos. 01.02.01 beschrieben, jedoch:

außerdem entsprechend Türliste vorgerichtet für:
(in gesonderten Positionen)

* Panikschloss " B" mit Mikroschalter

Einbauort:

| Tür-Nr. | Geschoss | Raum-Nr. | Raum Name |
| --- | --- | --- | --- |
| T-00-30 | EG | 0.30 | Flur |

Zum Nachweis der Nachhaltigkeit müssen die angebotenen Erzeugnisse aus
einer Produktion entstammen  Entsprechende Zertifikate sind vorzulegen.

Leitprodukt:  Schüco ADS 65.NI SP  oder gleichwertig

Angebotenes Fabrikat / Systemhersteller:

'....................................................'

Ausführung gemäß Türliste und Detail - Planung

250905_MAI_ABS_Türliste
MAI_ABS_5.492_ÜB_Türen_EG
MAI_ABS_5.606_Positionsplan Innentüren RR Alu/Glas
MAI_ABS_5.822_DT_RR-STB_RS

Abrechnung nach Anzahl

Innentürelement komplett inkl. aller Ausstattungselemente (OTS /  Drücker / Verglasung usw.)  als Objektinnentür entsprechend Planung und stat.
Erfordernis in fertiger Leistung liefern und montieren.
Menge: 1,000 St

**01.02.03 MRG-Türanlage RS; 2-flgl.; DT L/R; RBM b/h: 2,25 m / 3,00 m**
2-flügeliges, rauchdichtes Innentürelement RS nach D>IN 18095,
barrierefrei nach DIN 18040-1 als Alu - Rohrrahmenkonstruktion mit Glasfüllung und Beschlägen liefern und funktionsfertig montieren entsprechend Türliste.

Element bestehend aus:  2-flgl. MRG - Türelement
Türrichtmaß:  ca. 2.250 mm x 3.000 mm (H-ab OKFB)

Anforderungen:
Feuerwiderstandsklasse:  ohne Anforderung
Rauchschutz:  Rauchdicht nach DIN 180951
  gem. allgemeinen bauaufsichtlichen
  Prüfzeugnis
Schallschutzanforderung
im eingebauten Zustand:  ohne Anforderung
Klimaklasse:  II Prüfklima "c" gemäß DIN EN 1121
Widerstandsklasse
einbruchhemmender Bauteile:  ohne Anforderung
barrierefreie Ausführung:  nach DIN 18040
Feuchtraum:  ohne
Wandanschluss:  Stahlbeton SB2 / SB
Wandstärke:  ohne Anforderung
Sturzanschluss:  Stahlbeton SB2 / SB
Stärke:  65 mm
Bodenanschluss:  direkt
Zarge:  Alu-Rohrrahmenkonstruktion
Ausführung:  gemäß Planung direkter Anschluss
Oberfläche:  matt - Pulverlackbeschichtet
  fein strukturiert nach Bemusterung
Farbton:  DB 703
Profilbautiefen:
*  Blendrahmen, Pfosten, Riegel,
  Flügelrahmen und Sockel  65 mm

Profilansichtsbreiten:
*  Blendrahmen / Sockel, unten  106 / 150 mm
*  Blendrahmen, seitlich / oben  69 mm
*  Riegel  94 mm
*  Flügelrahmen (nach außen öffnend)  98 mm
*  Flügelrahmen (nach innen öffnend)  73 mm

Türanlage:  mit 2  Drehflügel
Teilung:  asymmetrisch

Rohbaumaß BxH:  ca. 2.450 mm x 3.000 mm (H - ab OKFF)
Lichte Durchgangshöhe:  ca. 2.910 mm (H - ab OKFF)
Lichte Durchgangsbreite gesamt  ca. 2.070 mm
Lichte Türflügelbreite 1/2  ca. 840 mm / ca. 1.235 mm

Ausführung gemäß ZTV und wie folgt:
Türblatt:  Alu - Glas - Rahmenkonstruktion
* Türblattdicke  gemäß Planung i.d.R. 65 mm
* Rahmen / Türblatt  flächenbündige Ausführung
* Falz:  stumpf mit Falz
* Oberfläche:  matt - Pulverlackbeschichtet
  fein strukturiert nach Bemusterung
* Farbton:  DB 703
* Auswahl  durch AG
* Kabelführung  verdeckt im Rohrrahmen
* Dichtmaterial  Silikon, nicht brennbar hinterfüttert

Elementrahmen / Türrahmen
* Profilansichten Türrahmen:  ca. 98 mm

2  Drehflügel (Gangflügel / Standflügel)
* Gangflügel BxH:  ca. 1.235 mm x 2.910 mm
* Standflügel BxH:  ca.  840 mm x 2.910 mm
* Türflügel innen und außen mit umlaufender Schattenfuge
* Dichtprofile:  zwischen Rahmenprofil und Türprofil
  als umlaufende Falz-Lippendichtung
  gemäß Zulassung

* Anschlag Flügel:  DIN Links / DIN Rechts

Verglasung:
    * Glasfelder:  je Flügel
    *  Glas:  1-fach Verglasung VSG
    *  Glasdicke:  8 / 10 mm
  Hersteller- / Zulassungsbedingt
  gemäß Anforderungen
* Verglasungsart:  als Trockenverglasung
* Form Glashalteleisten:  Rechteckrohrprofil
* Befestigung Glashalteleisten:  nicht sichtbar befestigt
* Dichtung:  Glasdichtungen in EPDM-Qualität
Beschlag:
Bandseite (BS)  Drücker
Bandgegenseite (BGS)  Drücker
Höhe:  1,05 m
Türschließer / Antrieb:  Bandseite
*  Bandseite  Obentürschließer

Bänder:  3- tlg. Alu-Rollentürbänder Rauchschutz
  Abmessung  22 mm x 170 mm
  Flügellast  bis 120 kg
* Oberfläche:  matt - Pulverlackbeschichtet
  fein strukturiert nach Bemusterung
* Farbton:  DB 703

Bodendichtung:  absenkbar mit Rauchschutzfunktion
  je Türflügel außerdem entsprechend
  Türliste inklusive
Konstruktionsmerkmale:
Die gesamte Technik für die sichere Verankerung und die Feinjustierung ist im Türfalz angeordnet. Ohne den Türflügel auszuhängen, kann eine Feinjustierung vorgenommen werden.
Gebrauchsklasse nach DIN EN 1935:  Klasse 4
Korrosionsschutz nach DIN EN 1670:  Klasse 4
Bandklasse nach DIN EN 1935:  Klasse 13
Mechanische Beanspruchung nach DIN EN 12400:  Klasse 6

Schloss:  Blindzylinder

* Vorgerüstet für Schließzylinder:  entsprechend Planung / Türliste
* Stulp und Schließblech:  Edelstahl
Öffnungsbegrenzer:  Wandpuffer
lichter Durchgang:  ≥  1.200 mm
lichte Höhe:  ≥  2.050 mm

erforderliche Beschläge inklusive

außerdem entsprechend Türliste vorgerichtet für:
(in gesonderten Positionen)

*  Knauf / Drücker- bzw. Wechselgarnituren mit Rundrosetten
*  Obentürschließer

Bauwerksanschlüsse

mit allen fachgerechten Bauwerksanschlüssen gemäß Anforderung.
Unter-, Befestigungs-, Verbindungskonstruktionen, Verklotzungen, Hinterfüllungen etc. nach Erfordernis, sowie sämtlichen, sauberen, dauerelastischen Verfugungen zu angrenzenden Bauteilen, vertikal und horizontal.

Fuge 10 mm dreiseitig umlaufend mit schwarzen Dichtband hinterlegt

Verankerung der Elemente mittels bauaufsichtlich zugelassener,
erforderlicher Befestigungs- und Verbindungsmitteln, Kleinteilen, Bohrungen u.ä. an Stahlbeton Stützen und Wände

Verdeckte Kabelführung in den Elementen zu den Anschlusspunkten

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
Einbauort:

| Tür-Nr. | Geschoss | Raum-Nr. | Raum Name |
| --- | --- | --- | --- |
| T-01-36 | OG | 1.36 | Flur |

Zum Nachweis der Nachhaltigkeit müssen die angebotenen Erzeugnisse aus
einer Produktion entstammen  Entsprechende Zertifikate sind vorzulegen.

Leitprodukt:  Schüco ADS 65.NI SP  oder gleichwertig

Angebotenes Fabrikat / Systemhersteller:

'....................................................'

Ausführung gemäß Türliste und Detail - Planung

250905_MAI_ABS_Türliste
MAI_ABS_5.493_ÜB_Türen_OG

MAI_ABS_5.606_Positionsplan Innentüren RR Alu/Glas
MAI_ABS_5.822_DT_RR-STB_RS

Abrechnung nach Anzahl

Innentürelement komplett inkl. aller Ausstattungselemente (OTS /  Drücker / Verglasung usw.)  als Objektinnentür entsprechend Planung und stat.
Erfordernis in fertiger Leistung liefern und montieren.
Menge: 1,000 St

#### 01.03 MRG-Türelement T0; mit Brand- ; mit Rauch- ; ohne Schallschutzanforderungen

**01.03.01 MRG-Türanlage T30-RS; 2-flgl.; DT L/R; RBM b/h: 2,25 m / 2,13 m**
2-flügeliges, feuerhemmendes, rauchdichtes Innentürelement T30-RS nach DIN EN 13501 - 1, barrierefrei nach DIN 18040-1 als Alu - Rohrrahmenkonstruktion mit Glasfüllung und Beschlägen liefern und funktionsfertig montieren
entsprechend Türliste.

Element bestehend aus:  2-flgl. MRG - Türelement
Türrichtmaß:  ca. 2.250 mm x 2.130 mm (H-ab OKFB)

Anforderungen:
Feuerwiderstandsklasse:  T30 nach DIN 4102
Rauchschutz:  Rauchdicht nach DIN 180951
  gem. allgemeinen bauaufsichtlichen
  Prüfzeugnis
Schallschutzanforderung
im eingebauten Zustand:  ohne Anforderung
Klimaklasse:  II Prüfklima "c" gemäß DIN EN 1121
Widerstandsklasse
einbruchhemmender Bauteile:  ohne Anforderung
barrierefreie Ausführung:  nach DIN 18040
Feuchtraum:  ohne
Wandanschluss:  Stahlbeton SB2 / SB
Wandstärke:  ohne Anforderung
Sturzanschluss:  Stahlbeton SB2 / SB
Stärke:  90 mm
Bodenanschluss:  direkt
Zarge:  Alu-Rohrrahmenkonstruktion
Ausführung:  gemäß Planung direkter Anschluss
Oberfläche:  matt - Pulverlackbeschichtet
  fein strukturiert nach Bemusterung
Farbton:  DB 703
Profilbautiefen:
*  Blendrahmen, Pfosten, Riegel,
  Flügelrahmen und Sockel  90 mm

Profilansichtsbreiten:
Blendrahmen  67,125 mm
Tür- Blendrahmen  73 mm
Pfosten  82 mm
Riegel  82 mm
Flügelsockel  98 mm
Flügelrahmen (nach außen öffnend)  109 mm
Flügelrahmen (nach innen öffnend)  84 mm
Die Türflügel sind mit einem 4-seitig umlaufenden, auf Gehrung gefertigten Flügel / Flügelsockel auszuführen.

Türanlage:  mit 2  Drehflügel
Teilung:  asymmetrisch

Rohbaumaß BxH:  ca. 2.250 mm x 2.130 mm (H - ab OKFF)
Lichte Durchgangshöhe:  ca. 2.020 mm (H - ab OKFF)
Lichte Durchgangsbreite gesamt  ca. 1.870 mm
Lichte Türflügelbreite 1 / 2  ca.  790 mm / ca. 1.285 mm

Ausführung gemäß ZTV und wie folgt:
Türblatt:  Alu - Glas - Rahmenkonstruktion
* Türblattdicke  gemäß Planung i.d.R. 90 mm
* Rahmen / Türblatt  flächenbündige Ausführung
* Falz:  stumpf mit Falz
* Oberfläche:  matt - Pulverlackbeschichtet
  fein strukturiert nach Bemusterung
* Farbton:  DB 703
* Auswahl  durch AG
* Kabelführung  verdeckt im Rohrrahmen
* Dichtmaterial  Silikon, nicht brennbar hinterfüttert

Elementrahmen / Türrahmen
* Profilansichten Türrahmen:  ca. 109 mm

2  Drehflügel (Gangflügel / Standflügel)
* Gangflügel BxH:  ca. 1.285 mm x 2.020 mm
* Standflügel BxH:  ca.  790 mm x 2.020 mm
* Türflügel innen und außen mit umlaufender Schattenfuge
* Dichtprofile:  zwischen Rahmenprofil und Türprofil
  als umlaufende Falz-Lippendichtung
  gemäß Zulassung
* Anschlag Flügel:  DIN Links / DIN Rechts

Verglasung:
* Glas:  Brandschutzverglasung als
  bauaufsichtlich zugelassenes bzw.
  geprüftes System des AN
  Feuerwiderstandsklasse EI 30 DIN
  13501 - 2, als Verglasung mit
  Verbundsicherheitsglas (VSG),
  aus Floatglas DIN EN 572 - 2,

* Verglasungsart:  als Trockenverglasung
* Form Glashalteleisten:  Rechteckrohrprofil
* Befestigung Glashalteleisten:  nicht sichtbar befestigt
* Dichtung:  Glasdichtungen in EPDM-Qualität
* Glasdicke:  Hersteller- / Zulassungsbedingt

Bandseite (BS)  Drücker
Bandgegenseite (BGS)  Drücker
Höhe:  1,05 m
Türschließer / Antrieb:  Bandseite
*  Bandseite  Obentürschließer

Bänder:  3- tlg. Alu-Rollentürbänder Rauchschutz
  Abmessung  22 mm x 170 mm
  Flügellast  bis 120 kg
* Oberfläche:  matt- Pulverlackbeschichtet
  fein strukturiert nach Bemusterung
* Farbton:  DB 703

Bodendichtung:  absenkbar mit Rauchschutzfunktion
  je Türflügel außerdem entsprechend
  Türliste inklusive
Konstruktionsmerkmale:
Verankerung und die Feinjustierung  im Türfalz anzuordnen.
Feinjustierung:  ohne den Türflügel auszuhängen,
Gebrauchsklasse nach DIN EN 1935:  Klasse 4
Korrosionsschutz nach DIN EN 1670:  Klasse 4
Bandklasse nach DIN EN 1935:  Klasse 13
Mechanische Beanspruchung nach DIN EN 12400:  Klasse 8

Schloss:  Blindzylinder
* Vorgerüstet für Schließzylinder:  entsprechend Planung / Türliste
* Stulp und Schließblech:  Edelstahl
Türfeststellung:  ohne
Öffnungsbegrenzer:  Wandpuffer
lichter Durchgang:  ≥  1.200 mm.
lichte Höhe:  ≥  2.050 mm

erforderliche Beschläge inklusive

außerdem entsprechend Türliste vorgerichtet für:
(in gesonderten Positionen)

*  Knauf / Drücker- bzw. Wechselgarnituren mit Rundrosetten
*  Obentürschließer mit integrierter elektromechanische Feststellung
  für daueroffene Türen (EMF)

Bauwerksanschlüsse

mit allen fachgerechten Bauwerksanschlüssen gemäß Anforderung.
Unter-, Befestigungs-, Verbindungskonstruktionen, Verklotzungen, Hinterfüllungen etc. nach Erfordernis, sowie sämtlichen, sauberen, dauerelastischen
Verfugungen zu angrenzenden Bauteilen, vertikal und horizontal.

Fuge 10 mm dreiseitig umlaufend mit schwarzen Dichtband hinterlegt

Verankerung der Elemente mittels bauaufsichtlich zugelassener,
erforderlicher Befestigungs- und Verbindungsmitteln, Kleinteilen, Bohrungen u.ä. an Stahlbeton Stützen und Wände

Verdeckte Kabelführung in den Elementen zu den Anschlusspunkten

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Einbauort:

| Tür-Nr. | Geschoss | Raum-Nr. | Raum Name |
| --- | --- | --- | --- |
| T-U1-07 | UG | -1.07 | TRH 1 |

Zum Nachweis der Nachhaltigkeit müssen die angebotenen Erzeugnisse aus
einer Produktion entstammen  Entsprechende Zertifikate sind vorzulegen.

Leitprodukt:  Schüco ADS 90 FR 30 oder gleichwertig

Angebotenes Fabrikat / Systemhersteller:

'....................................................'

Ausführung gemäß Türliste und Detail - Planung

250905_MAI_ABS_Türliste
MAI_ABS_5.491_ÜB_Türen_UG
MAI_ABS_5.606_Positionsplan Innentüren RR Alu/Glas
MAI_ABS_5.819_DT_RR-STB_T30-RS

Abrechnung nach Anzahl

Innentürelement komplett inkl. aller Ausstattungselemente (OTS /  Drücker / Verglasung usw.)  als Objektinnentür entsprechend Planung und stat.
Erfordernis in fertiger Leistung liefern und montieren.
Menge: 1,000 St

**01.03.02 MRG-Türanlage T30-RS; 2-flgl.; DT L/R; NA; RBM b/h: 2,25 m / 2,13 m**
2-flügeliges feuerhemmendes, rauchdichtes Innentürelement T30-RS  nach DIN EN 13501 - 1,  barrierefrei nach DIN 18040-1 als Alu - Rohrrahmenkonstruktion mit Glasfüllung und Beschlägen liefern und funktionsfertig montieren
entsprechend Türliste.

Element bestehend aus:  2-flgl. MRG - Türelement
Türrichtmaß:  ca. 2.250 mm x 2.130 mm (H-ab OKFB)

wie Pos. 01.03.01 beschrieben, jedoch:

außerdem entsprechend Türliste vorgerichtet für:
(in gesonderten Positionen)

* Panikschloss " B" mit Mikroschalter

Einbauort:

| Tür-Nr. | Geschoss | Raum-Nr. | Raum Name |
| --- | --- | --- | --- |
| T-U1-21 | UG | -1.21 | TRH 2 |

Zum Nachweis der Nachhaltigkeit müssen die angebotenen Erzeugnisse aus
einer Produktion entstammen  Entsprechende Zertifikate sind vorzulegen.

Leitprodukt:  Schüco ADS 90 FR 30 oder gleichwertig

Angebotenes Fabrikat / Systemhersteller:

'....................................................'

Ausführung gemäß Türliste und Detail - Planung

250905_MAI_ABS_Türliste
MAI_ABS_5.491_ÜB_Türen_UG
MAI_ABS_5.606_Positionsplan Innentüren RR Alu/Glas
MAI_ABS_5.819_DT_RR-STB_T30-RS

Abrechnung nach Anzahl

Innentürelement komplett inkl. aller Ausstattungselemente (OTS /  Drücker / Verglasung usw.)  als Objektinnentür entsprechend Planung und stat.
Erfordernis in fertiger Leistung liefern und montieren.
Menge: 1,000 St

**01.03.03 MRG-Türanlage T60-RS; 2-flgl.; DT L/R; m. OL; RBM b/h: 2,45 m / 3,00 m**
2-flügeliges feuerhemmendes, rauchdichtes Innentürelement T60-RS
nach DIN EN 13501 - 1, barrierefrei nach DIN 18040-1 mit Oberlicht,
als Alu - Rohrrahmenkonstruktion mit Glasfüllung und Beschlägen liefern und funktionsfertig montieren entsprechend Türliste.

Element bestehend aus:  2-flgl. MRG - Türelement
  1 Oberlicht
Türrichtmaß:  ca. 2.450 mm x 3.000 mm (H-ab OKFB)

Anforderungen:
Feuerwiderstandsklasse:  T60 nach DIN 13501 - 1
Rauchschutz:  Rauchdicht nach DIN 180951
  gem. allgemeinen bauaufsichtlichen
  Prüfzeugnis
Schallschutzanforderung
im eingebauten Zustand:  ohne Anforderung
Klimaklasse:  II Prüfklima "c" gemäß DIN EN 1121
Widerstandsklasse
einbruchhemmender Bauteile:  ohne Anforderung
barrierefreie Ausführung:  nach DIN 18040
Feuchtraum:  ohne
Wandanschluss:  Stahlbeton SB2 / SB
Wandstärke:  ohne Anforderung
Sturzanschluss:  Stahlbeton SB2 / SB
Stärke:  80 mm
Bodenanschluss:  direkt
Zarge:  Alu-Rohrrahmenkonstruktion
Ausführung:  gemäß Planung direkter Anschluss
Oberfläche:  matt - Pulverlackbeschichtet
  fein strukturiert nach Bemusterung
Farbton:  DB 703
Profilbautiefen:
Blendrahmen, Pfosten, Riegel,
Flügelrahmen, Sockel  80 mm
Pfosten (verstärkt)  140 mm

Profilansichtsbreiten:
Blendrahmen / Sockel, unten  106 / 150 mm
Blendrahmen, seitlich und oben  69 mm
Pfosten  94 mm
Riegel  94 mm
Flügelrahmen (nach außen öffnend)  98 mm
Flügelrahmen (nach innen öffnend)  73 mm
Die Türflügel sind mit einem 4-seitig umlaufenden, auf Gehrung gefertigten Flügelprofil auszuführen.

Türanlage:  mit 2  Drehflügel
Teilung:  symmetrisch
  mit 1 Oberlicht

Rohbaumaß BxH:  ca. 2.450 mm x 3.000 mm (H - ab OKFF)
Lichte Durchgangshöhe:  ca. 2.270 mm (H - ab OKFF)
Lichte Durchgangsbreite gesamt  ca. 2.070 mm
Lichte Türflügelbreite 1 / 2  ca. 1.135 mm / ca. 1.135 mm

Ausführung gemäß ZTV und wie folgt:
Türblatt:  Alu - Glas - Rahmenkonstruktion
* Türblattdicke  gemäß Planung i.d.R. 80 mm
* Rahmen / Türblatt  flächenbündige Ausführung
* Falz:  stumpf mit Falz
* Oberfläche:  matt - Pulverlackbeschichtet
  fein strukturiert nach Bemusterung
* Farbton:  DB 703
* Auswahl  durch AG
* Kabelführung  verdeckt im Rohrrahmen
* Dichtmaterial  Silikon, nicht brennbar hinterfüttert
* Türflügel innen und außen mit umlaufender Schattenfuge
* Dichtprofile:  zwischen Rahmenprofil und Türprofil
  als umlaufende Falz-Lippendichtung
  gemäß Zulassung
* Anschlag Flügel:  DIN Links / DIN Rechts

Verglasung:
* Glas:  Brandschutzverglasung als
  bauaufsichtlich zugelassenes bzw.
  geprüftes System des AN
  Feuerwiderstandsklasse EI 60 DIN
  13501 - 2, als Verglasung mit
  Verbundsicherheitsglas (VSG),
  aus Floatglas DIN EN 572 - 2,

* Verglasungsart:  als Trockenverglasung
* Form Glashalteleisten:  Rechteckrohrprofil
* Befestigung Glashalteleisten:  nicht sichtbar befestigt
* Dichtung:  Glasdichtungen in EPDM-Qualität
* Glasdicke:  Hersteller- / Zulassungsbedingt
Oberlicht
* Abmessung BxH:  ca. 2.450 x 572 mm
* feststehend
* Profiltiefe:  ca. 80 mm
* Profilbreite:  ca. 70 mm
* Rahmen / Türblatt  flächenbündige Ausführung
* Falz:  entsprechend Schallschutzanforderung
  nach DIN4109
* Oberfläche:  matt - Pulverlackbeschichtet
  fein strukturiert nach Bemusterung
* Farbton:  DB 703
* Auswahl  durch AG
* Kabelführung  verdeckt im Rohrrahmen
* Dichtmaterial  Silikon, nicht brennbar hinterfüttert

Verglasung:
* Glas:  Brandschutzverglasung als
  bauaufsichtlich zugelassenes bzw.
  geprüftes System des AN
  Feuerwiderstandsklasse EI 60 DIN
  13501 - 2, als Verglasung mit
  Verbundsicherheitsglas (VSG),
  aus Floatglas DIN EN 572 - 2,
* Verglasungsart:  als Trockenverglasung
* Form Glashalteleisten:  Rechteckrohrprofil
* Befestigung Glashalteleisten:  nicht sichtbar befestigt
* Dichtung:  Glasdichtungen in EPDM-Qualität
* Glasdicke:  Hersteller- / Zulassungsbedingt

Bandseite (BS)  Drücker
Bandgegenseite (BGS)  Drücker
Höhe:  1,05 m
Türschließer / Antrieb:  Bandseite
*  Bandseite  Obentürschließer mit EMF und RM

Bänder:  3- tlg. Alu-Rollentürbänder Rauchschutz
  Abmessung  22 mm x 170 mm
  Flügellast  bis 120 kg
* Oberfläche:  matt - Pulverlackbeschichtet
  fein strukturiert nach Bemusterung
* Farbton:  DB 703

Bodendichtung:  absenkbar mit Rauchschutzfunktion
  je Türflügel außerdem entsprechend
  Türliste inklusive

Konstruktionsmerkmale:
Verankerung und die Feinjustierung  im Türfalz anzuordnen.
Feinjustierung:  ohne den Türflügel auszuhängen,
Gebrauchsklasse nach DIN EN 1935:  Klasse 4
Korrosionsschutz nach DIN EN 1670:  Klasse 4
Bandklasse nach DIN EN 1935:  Klasse 14
Mechanische Beanspruchung nach DIN EN 12400:  Klasse 7

Schloss:  Blindzylinder
* Vorgerüstet für Schließzylinder:  entsprechend Planung / Türliste
* Stulp und Schließblech:  Edelstahl
Türfeststellung:  ohne
Öffnungsbegrenzer:  Wandpuffer
lichter Durchgang:  ≥  1.200 mm.
lichte Höhe:  ≥  2.050 mm

erforderliche Beschläge inklusive

außerdem entsprechend Türliste vorgerichtet für:
(in gesonderten Positionen)

*  Knauf / Drücker- bzw. Wechselgarnituren mit Rundrosetten
*  Obentürschließer mit integrierter elektromechanische Feststellung
  für daueroffene Türen (EMF) und Rauchmelder (RM-1)

Bauwerksanschlüsse

mit allen fachgerechten Bauwerksanschlüssen gemäß Anforderung.
Unter-, Befestigungs-, Verbindungskonstruktionen, Verklotzungen, Hinterfüllungen etc. nach Erfordernis, sowie sämtlichen, sauberen, dauerelastischen
Verfugungen zu angrenzenden Bauteilen, vertikal und horizontal.

Fuge 10 mm dreiseitig umlaufend mit schwarzen Dichtband hinterlegt

Verankerung der Elemente mittels bauaufsichtlich zugelassener,
erforderlicher Befestigungs- und Verbindungsmitteln, Kleinteilen, Bohrungen u.ä. an Stahlbeton Stützen und Wände

Verdeckte Kabelführung in den Elementen zu den Anschlusspunkten

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
Einbauort:

| Tür-Nr. | Geschoss | Raum-Nr. | Raum Name |
| --- | --- | --- | --- |
| T-01-41 | OG | 1.41 | Flur |

Zum Nachweis der Nachhaltigkeit müssen die angebotenen Erzeugnisse aus
einer Produktion entstammen  Entsprechende Zertifikate sind vorzulegen.

Leitprodukt:  Schüco ADS 80 FR 60 oder gleichwertig

Angebotenes Fabrikat / Systemhersteller:

'....................................................'

Ausführung gemäß Türliste und Detail - Planung

250905_MAI_ABS_Türliste
MAI_ABS_5.493_ÜB_Türen_OG
MAI_ABS_5.606_Positionsplan Innentüren RR Alu/Glas
MAI_ABS_5.820_DT_RR-STB_T60-RS

Abrechnung nach Anzahl

Innentürelement komplett inkl. aller Ausstattungselemente (OTS /  Drücker / Verglasung usw.)  als Objektinnentür entsprechend Planung und stat.
Erfordernis in fertiger Leistung liefern und montieren.
Menge: 1,000 St

**01.03.04 MRG-Türanlage T60-RS; 2-flgl.; DT L/R; m. OL; NA; RBM b/h: 2,45 m / 3,00 m**
2-flügeliges feuerhemmendes, rauchdichtes Innentürelement T60-RS nach DIN EN 13501 - 1, barrierefrei nach DIN 18040-1 mit Oberlicht, als Alu - Rohrrahmenkonstruktion mit Glasfüllung und Beschlägen liefern und funktionsfertig montieren entsprechend Türliste.

Element bestehend aus:  2-flgl. MRG - Türelement
  1 Oberlicht
Türrichtmaß:  ca. 2.450 mm x 3.000 mm (H-ab OKFB)

wie Pos. 01.03.03 beschrieben, jedoch:

Bodeneinstand:  mit Stahlschwelle

außerdem entsprechend Türliste vorgerichtet für:
(in gesonderten Positionen)

* Panikschloss " B" mit Mikroschalter
  Bodeneinstand mit Stahlschwelle

Einbauort:

| Tür-Nr. | Geschoss | Raum-Nr. | Raum Name |
| --- | --- | --- | --- |
| T-00-43b | EG | 0.43 | Flur |

Zum Nachweis der Nachhaltigkeit müssen die angebotenen Erzeugnisse aus
einer Produktion entstammen  Entsprechende Zertifikate sind vorzulegen.

Leitprodukt:  Schüco ADS 80 FR 60 oder gleichwertig

Angebotenes Fabrikat / Systemhersteller:

'....................................................'

Ausführung gemäß Türliste und Detail - Planung

250905_MAI_ABS_Türliste
MAI_ABS_5.492_ÜB_Türen_EG
MAI_ABS_5.606_Positionsplan Innentüren RR Alu/Glas
MAI_ABS_5.821_DT_RR-STB_T60-RS_Stahlschwelle

Abrechnung nach Anzahl

Innentürelement komplett inkl. aller Ausstattungselemente (OTS /  Drücker / Verglasung usw.)  als Objektinnentür entsprechend Planung und stat.
Erfordernis in fertiger Leistung liefern und montieren.
Menge: 1,000 St

**01.03.05 MRG-Türanlage T60-RS; 2-flgl.; DT L/R; m. OL + ST; RBM b/h: 7,70 m / 3,00 m**
2-flügeliges feuerhemmendes, rauchdichtes Innentürelement T60-RS
nach DIN EN 13501 - 1,  barrierefrei nach DIN 18040-1 mit Oberlichtern und Seitenteilen, als Alu - Rohrrahmenkonstruktion mit Glasfüllung und Beschlägen liefern und funktionsfertig montieren, entsprechend Türliste.

Element bestehend aus:  2-flgl. MRG - Türelement
  1 Oberlicht
  4 Seitenflügel mit Oberlicht
Türrichtmaß:  ca. 7.700 mm x 3.000 mm (H-ab OKFB)

Anforderungen:
Feuerwiderstandsklasse:  T60 nach DIN 13501 - 1
Rauchschutz:  Rauchdicht nach DIN 180951
  gem. allgemeinen bauaufsichtlichen
  Prüfzeugnis
Schallschutzanforderung
im eingebauten Zustand:  ohne Anforderung
Klimaklasse:  II Prüfklima "c" gemäß DIN EN 1121
Widerstandsklasse
einbruchhemmender Bauteile:  ohne Anforderung
barrierefreie Ausführung:  nach DIN 18040
Feuchtraum:  ohne
Wandanschluss:  Stahlbeton SB2 / SB
Wandstärke:  ohne Anforderung
Sturzanschluss:  Stahlbeton SB2 / SB
Stärke:  80 mm
Bodenanschluss:  direkt
Zarge:  Alu-Rohrrahmenkonstruktion
Ausführung:  gemäß Planung direkter Anschluss
Oberfläche:  matt - Pulverlackbeschichtet
  fein strukturiert nach Bemusterung
Farbton:  DB 703
Profilbautiefen:
Blendrahmen, Pfosten, Riegel,
Flügelrahmen, Sockel  80 mm
Pfosten (verstärkt)  140 mm

Profilansichtsbreiten:
Blendrahmen / Sockel, unten  106 / 150 mm
Blendrahmen, seitlich und oben  69 mm
Pfosten  94 mm
Riegel  94 mm
Flügelrahmen (nach außen öffnend)  98 mm
Flügelrahmen (nach innen öffnend)  73 mm
Die Türflügel sind mit einem 4-seitig umlaufenden, auf Gehrung gefertigten Flügelprofil auszuführen.

Türanlage:  mit 2  Drehflügel
Teilung:  asymmetrisch
  mit 1 Oberlicht

Rohbaumaß BxH:  ca. 2.395 mm x 3.000 mm (H - ab OKFF)
Lichte Durchgangshöhe:  ca. 2.270 mm (H - ab OKFF)
Lichte Durchgangsbreite gesamt  ca. 2.215 mm
Lichte Türflügelbreite 1 / 2  ca. 1.375 mm / ca. 840 mm

Ausführung gemäß ZTV und wie folgt:
Türblatt:  Alu - Glas - Rahmenkonstruktion
* Türblattdicke  gemäß Planung i.d.R. 80 mm
* Rahmen / Türblatt  flächenbündige Ausführung
* Falz:  stumpf mit Falz
* Oberfläche:  matt - Pulverlackbeschichtet
  fein strukturiert nach Bemusterung
* Farbton:  DB 703
* Auswahl  durch AG
* Kabelführung  verdeckt im Rohrrahmen
* Dichtmaterial  Silikon, nicht brennbar hinterfüttert
* Türflügel innen und außen mit umlaufender Schattenfuge
* Dichtprofile:  zwischen Rahmenprofil und Türprofil

  als umlaufende Falz-Lippendichtung
  gemäß Zulassung
* Anschlag Flügel:  DIN Links / DIN Rechts

Verglasung:
* Glas:  Brandschutzverglasung als
  bauaufsichtlich zugelassenes bzw.
  geprüftes System des AN
  Feuerwiderstandsklasse EI 60 DIN
  13501 - 2, als Verglasung mit
  Verbundsicherheitsglas (VSG),
  aus Floatglas DIN EN 572 - 2,

* Verglasungsart:  als Trockenverglasung
* Form Glashalteleisten:  Rechteckrohrprofil
* Befestigung Glashalteleisten:  nicht sichtbar befestigt
* Dichtung:  Glasdichtungen in EPDM-Qualität
* Glasdicke:  Hersteller- / Zulassungsbedingt

Oberlicht
* Abmessung BxH:  ca. 2.395 x 735 mm
* feststehend
* Profiltiefe:  ca. 80 mm
* Profilbreite:  ca. 70 mm
* Rahmen / Türblatt  flächenbündige Ausführung
* Falz:  entsprechend Schallschutzanforderung
  nach DIN4109
* Oberfläche:  matt - Pulverlackbeschichtet
  fein strukturiert nach Bemusterung
* Farbton:  DB 703
* Auswahl  durch AG
* Kabelführung  verdeckt im Rohrrahmen
* Dichtmaterial  Silikon, nicht brennbar hinterfüttert

Verglasung:
* Glas:  Brandschutzverglasung als
  bauaufsichtlich zugelassenes bzw.
  geprüftes System des AN
  Feuerwiderstandsklasse EI 60 DIN
  13501 - 2, als Verglasung mit
  Verbundsicherheitsglas (VSG),
  aus Floatglas DIN EN 572 - 2,
* Verglasungsart:  als Trockenverglasung
* Form Glashalteleisten:  Rechteckrohrprofil
* Befestigung Glashalteleisten:  nicht sichtbar befestigt
* Dichtung:  Glasdichtungen in EPDM-Qualität
* Glasdicke:  Hersteller- / Zulassungsbedingt

Seitenteile mit Oberlicht
* Abmessung BxH:  ca. 1.505 x 735 mm
* feststehend
* Anzahl  2 Stück
* Profiltiefe:  ca. 80 mm
* Profilbreite:  ca. 70 mm
* Rahmen / Türblatt  flächenbündige Ausführung
* Falz:  entsprechend Schallschutzanforderung
  nach DIN4109
* Oberfläche:  matt - Pulverlackbeschichtet
  fein strukturiert nach Bemusterung
* Farbton:  DB 703
* Auswahl  durch AG
* Kabelführung  verdeckt im Rohrrahmen
* Dichtmaterial  Silikon, nicht brennbar hinterfüttert

Verglasung:
* Glas:  Brandschutzverglasung als
  bauaufsichtlich zugelassenes bzw.
  geprüftes System des AN
  Feuerwiderstandsklasse EI 60 DIN
  13501 - 2, als Verglasung mit
  Verbundsicherheitsglas (VSG),
  aus Floatglas DIN EN 572 - 2,
* Verglasungsart:  als Trockenverglasung
* Form Glashalteleisten:  Rechteckrohrprofil
* Befestigung Glashalteleisten:  nicht sichtbar befestigt
* Dichtung:  Glasdichtungen in EPDM-Qualität
* Glasdicke:  Hersteller- / Zulassungsbedingt

Seitenteile mit Oberlicht
* Abmessung BxH:  ca. 1.145 x 735 mm
* feststehend
* Anzahl  2 Stück
* Profiltiefe:  ca. 80 mm
* Profilbreite:  ca. 70 mm
* Rahmen / Türblatt  flächenbündige Ausführung
* Falz:  entsprechend Schallschutzanforderung
  nach DIN4109
* Oberfläche:  matt - Pulverlackbeschichtet
  fein strukturiert nach Bemusterung
* Farbton:  DB 703
* Auswahl  durch AG
* Kabelführung  verdeckt im Rohrrahmen
* Dichtmaterial  Silikon, nicht brennbar hinterfüttert

Verglasung:
* Glas:  Brandschutzverglasung als
  bauaufsichtlich zugelassenes bzw.
  geprüftes System des AN
  Feuerwiderstandsklasse EI 60 DIN
  13501 - 2, als Verglasung mit
  Verbundsicherheitsglas (VSG),
  aus Floatglas DIN EN 572 - 2,
* Verglasungsart:  als Trockenverglasung
* Form Glashalteleisten:  Rechteckrohrprofil
* Befestigung Glashalteleisten:  nicht sichtbar befestigt
* Dichtung:  Glasdichtungen in EPDM-Qualität
* Glasdicke:  Hersteller- / Zulassungsbedingt

Konstruktionsmerkmale:
Verankerung und die Feinjustierung  im Türfalz anzuordnen.
Feinjustierung:  ohne den Türflügel auszuhängen,
Gebrauchsklasse nach DIN EN 1935:  Klasse 4
Korrosionsschutz nach DIN EN 1670:  Klasse 4
Bandklasse nach DIN EN 1935:  Klasse 14
Mechanische Beanspruchung nach DIN EN 12400:  Klasse 7

Schloss:  Blindzylinder
* Vorgerüstet für Schließzylinder:  entsprechend Planung / Türliste
* Stulp und Schließblech:  Edelstahl
Türfeststellung:  ohne
Öffnungsbegrenzer:  Wandpuffer
lichter Durchgang:  ≥  1.200 mm.
lichte Höhe:  ≥  2.050 mm

erforderliche Beschläge inklusive

außerdem entsprechend Türliste vorgerichtet für:
(in gesonderten Positionen)

*  Knauf / Drücker- bzw. Wechselgarnituren mit Rundrosetten
*  Obentürschließer mit integrierter elektromechanische Feststellung
  für daueroffene Türen (EMF) und Rauchmelder (RM-1)
* Panikschloss " B" mit Mikroschalter
*  Bodeneinstand mit Stahlschwelle

Bauwerksanschlüsse

mit allen fachgerechten Bauwerksanschlüssen gemäß Anforderung.
Unter-, Befestigungs-, Verbindungskonstruktionen, Verklotzungen, Hinterfüllungen etc. nach Erfordernis, sowie sämtlichen, sauberen, dauerelastischen
Verfugungen zu angrenzenden Bauteilen, vertikal und horizontal.

Fuge 10 mm dreiseitig und umlaufend mit schwarzen Dichtband hinterlegt

Verankerung der Elemente mittels bauaufsichtlich zugelassener,
erforderlicher Befestigungs- und Verbindungsmitteln, Kleinteilen, Bohrungen u.ä. an Stahlbeton Stützen und Wände

Verdeckte Kabelführung in den Elementen zu den Anschlusspunkten

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
Einbauort:

| Tür-Nr. | Geschoss | Raum-Nr. | Raum Name |
| --- | --- | --- | --- |
| T-00-20 | EG | 0.20 | Flur TRH 1 |

Zum Nachweis der Nachhaltigkeit müssen die angebotenen Erzeugnisse aus
einer Produktion entstammen  Entsprechende Zertifikate sind vorzulegen.

Leitprodukt:  Schüco ADS 80 FR 60 oder gleichwertig

Angebotenes Fabrikat / Systemhersteller:

'....................................................'

Ausführung gemäß Türliste und Detail - Planung

250905_MAI_ABS_Türliste
MAI_ABS_5.492_ÜB_Türen_EG
MAI_ABS_5.606_Positionsplan Innentüren RR Alu/Glas
MAI_ABS_5.821_DT_RR-STB_T60-RS_Stahlschwelle

Abrechnung nach Anzahl

Innentüranlage komplett inkl. aller Ausstattungselemente (OTS /  Drücker / Verglasung usw.)  als Objektinnentür entsprechend Planung und stat.
Erfordernis in fertiger Leistung liefern und montieren.
Menge: 1,000 St

**01.03.06 MRG-Türanlage T60-RS; 2-flgl.; DT L/R; m. OL + ST; RBM b/h: 5,83 m / 3,00 m**
2-flügeliges feuerhemmendes, rauchdichtes Innentürelement T60-RS
nach DIN EN 13501 - 1, barrierefrei nach DIN 18040-1 mit Oberlichtern und
Seitenteilen, als Alu - Rohrrahmenkonstruktion mit Glasfüllung und Beschlägen liefern und funktionsfertig montieren, entsprechend Türliste.

wie Pos. 01.03.05 beschrieben, jedoch:

Element bestehend aus:  2-flgl. MRG - Türelement
  1 Oberlicht
  3 Seitenflügel mit Oberlicht
Türrichtmaß:  ca. 5.825 mm x 3.000 mm (H-ab OKFB)

Bodeneinstand:  mit Stahlschwelle

außerdem entsprechend Türliste vorgerichtet für:
(in gesonderten Positionen)

* Panikschloss " B" mit Mikroschalter
  Bodeneinstand mit Stahlschwelle

Einbauort:

| Tür-Nr. | Geschoss | Raum-Nr. | Raum Name |
| --- | --- | --- | --- |
| T-01-20 | EG | 0.20 | TRH 1 |

Zum Nachweis der Nachhaltigkeit müssen die angebotenen Erzeugnisse aus
einer Produktion entstammen  Entsprechende Zertifikate sind vorzulegen.

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Leitprodukt:  Schüco ADS 80 FR 60 oder gleichwertig

Angebotenes Fabrikat / Systemhersteller:

'....................................................'

Ausführung gemäß Türliste und Detail - Planung

250905_MAI_ABS_Türliste
MAI_ABS_5.493_ÜB_Türen_OG
MAI_ABS_5.607_Positionsplan Innentüren RR Alu/Glas
MAI_ABS_5.821_DT_RR-STB_T60-RS_Stahlschwelle

Abrechnung nach Anzahl

Innentüranlage komplett inkl. aller Ausstattungselemente (OTS /  Drücker / Verglasung usw.)  als Objektinnentür entsprechend Planung und stat.
Erfordernis in fertiger Leistung liefern und montieren.
Menge: 1,000 St

#### 01.04 MRG-Türelement T30; mit Brand-; mit Rauch- und Schallschutzanforderungen

**01.04.01 MRG-Türanlage T30-RS; 2-flgl.; DT L/R; m. OL; RBM b/h: 2,45 m / 3,00 m; Rw' ≥ 37dB**
2-flügeliges feuerhemmendes, rauchdichtes Innentürelement T30-RS
nach DIN EN 13501 - 1, barrierefrei nach DIN 18040-1 mit Oberlicht,
Rw' ≥ 37dB, als Alu - Rohrrahmenkonstruktion mit Glasfüllung und Beschlägen liefern und funktionsfertig montieren, entsprechend Türliste.

Element bestehend aus:  2-flgl. MRG - Türelement
  1 Oberlicht
Türrichtmaß:  ca. 2.450 mm x 3.000 mm (H-ab OKFB)

Anforderungen:
Feuerwiderstandsklasse:  T30 nach DIN 13501 - 1
Rauchschutz:  Rauchdicht nach DIN 180951
  gem. allgemeinen bauaufsichtlichen
  Prüfzeugnis
Schallschutzanforderung
im eingebauten Zustand:  Rw' ≥ 37dB
Klimaklasse:  II Prüfklima "c" gemäß DIN EN 1121
Widerstandsklasse
einbruchhemmender Bauteile:  ohne Anforderung
barrierefreie Ausführung:  nach DIN 18040
Feuchtraum:  ohne
Wandanschluss:  Stahlbeton SB2 / SB
Wandstärke:  ohne Anforderung
Sturzanschluss:  Stahlbeton SB2 / SB
Stärke:  90 mm
Bodenanschluss:  direkt
Zarge:  Alu-Rohrrahmenkonstruktion
Ausführung:  gemäß Planung direkter Anschluss
Oberfläche:  matt - Pulverlackbeschichtet
  fein strukturiert nach Bemusterung
Farbton:  DB 703
Profilbautiefen:
*  Blendrahmen, Pfosten, Riegel,
  Flügelrahmen und Sockel  90 mm

Profilansichtsbreiten:
Blendrahmen  67,125 mm
Tür- Blendrahmen  73 mm
Pfosten  82 mm
Riegel  82 mm
Flügelsockel  98 mm
Flügelrahmen (nach außen öffnend)  109 mm
Flügelrahmen (nach innen öffnend)  84 mm
Die Türflügel sind mit einem 4-seitig umlaufenden, auf Gehrung gefertigten Flügel / Flügelsockel auszuführen.

Türanlage:  mit 2  Drehflügel
Teilung:  symmetrisch
  mit 1 Oberlicht

Rohbaumaß BxH:  ca. 2.450 mm x 3.000 mm (H - ab OKFF)
Lichte Durchgangshöhe:  ca. 2.270 mm (H - ab OKFF)
Lichte Durchgangsbreite gesamt  ca. 2.070 mm
Lichte Türflügelbreite 1 / 2  ca. 1.135 mm / ca. 1.135 mm

Ausführung gemäß ZTV und wie folgt:
Türblatt:  Alu - Glas - Rahmenkonstruktion
* Türblattdicke  gemäß Planung i.d.R. 80 mm
* Rahmen / Türblatt  flächenbündige Ausführung
* Falz:  stumpf mit Falz
* Oberfläche:  matt - Pulverlackbeschichtet
  fein strukturiert nach Bemusterung
* Farbton:  DB 703
* Auswahl  durch AG
* Kabelführung  verdeckt im Rohrrahmen
* Dichtmaterial  Silikon, nicht brennbar hinterfüttert
* Türflügel innen und außen mit umlaufender Schattenfuge
* Dichtprofile:  zwischen Rahmenprofil und Türprofil
  als umlaufende Falz-Lippendichtung
  gemäß Zulassung
* Anschlag Flügel:  DIN Links / DIN Rechts

Verglasung:
* Glas:  Brandschutzverglasung als
  bauaufsichtlich zugelassenes bzw.
  geprüftes System des AN
  Feuerwiderstandsklasse EI 30 DIN
  13501 - 2, als Verglasung mit
  Verbundsicherheitsglas (VSG),
  aus Floatglas DIN EN 572 - 2,
  Einhaltung RwR  37 dB DIN 4109

* Verglasungsart:  als Trockenverglasung
* Form Glashalteleisten:  Rechteckrohrprofil
* Befestigung Glashalteleisten:  nicht sichtbar befestigt
* Dichtung:  Glasdichtungen in EPDM-Qualität
* Glasdicke:  Hersteller- / Zulassungsbedingt
Oberlicht
* Abmessung BxH:  ca. 2.450 x 572 mm
* feststehend
* Profiltiefe:  ca. 80 mm
* Profilbreite:  ca. 70 mm
* Rahmen / Türblatt  flächenbündige Ausführung
* Falz:  entsprechend Schallschutzanforderung
  nach DIN4109
* Oberfläche:  matt - Pulverlackbeschichtet
  fein strukturiert nach Bemusterung
* Farbton:  DB 703
* Auswahl  durch AG
* Kabelführung  verdeckt im Rohrrahmen
* Dichtmaterial  Silikon, nicht brennbar hinterfüttert

Verglasung:
* Glas:  Brandschutzverglasung als
  bauaufsichtlich zugelassenes bzw.
  geprüftes System des AN
  Feuerwiderstandsklasse EI 30 DIN
  13501 - 2, als Verglasung mit
  Verbundsicherheitsglas (VSG),
  aus Floatglas DIN EN 572 - 2,
  Einhaltung RwR  37 dB DIN 4109
* Verglasungsart:  als Trockenverglasung
* Form Glashalteleisten:  Rechteckrohrprofil
* Befestigung Glashalteleisten:  nicht sichtbar befestigt
* Dichtung:  Glasdichtungen in EPDM-Qualität
* Glasdicke:  Hersteller- / Zulassungsbedingt

Bandseite (BS)  Drücker
Bandgegenseite (BGS)  Drücker
Höhe:  1,05 m
Türschließer / Antrieb:  Bandseite
*  Bandseite  Obentürschließer
Bänder:  3- tlg. Alu-Rollentürbänder Rauchschutz
  Abmessung  22 mm x 170 mm
  Flügellast  bis 120 kg
* Oberfläche:  matt - Pulverlackbeschichtet
  fein strukturiert nach Bemusterung
* Farbton:  DB 703

Bodendichtung:  absenkbar mit Rauchschutzfunktion
  je Türflügel außerdem entsprechend
  Türliste inklusive

Konstruktionsmerkmale:
Verankerung und die Feinjustierung  im Türfalz anzuordnen.
Feinjustierung:  ohne den Türflügel auszuhängen,
Gebrauchsklasse nach DIN EN 1935:  Klasse 4
Korrosionsschutz nach DIN EN 1670:  Klasse 4
Bandklasse nach DIN EN 1935:  Klasse 14
Mechanische Beanspruchung nach DIN EN 12400:  Klasse 7

Schloss:  Fluchttür nach DIN EN 179
  und nach DIN EN 1125
* Vorgerüstet für Schließzylinder:  entsprechend Planung / Türliste
* Stulp und Schließblech:  Edelstahl
Türfeststellung:  ohne
Öffnungsbegrenzer:  Wandpuffer
lichter Durchgang:  ≥  1.200 mm.
lichte Höhe:  ≥  2.050 mm

erforderliche Beschläge inklusive

außerdem entsprechend Türliste vorgerichtet für:
(in gesonderten Positionen)

*  Knauf / Drücker- bzw. Wechselgarnituren mit Rundrosetten
*  Obentürschließer
* Panikschloss " B" mit Mikroschalter

Bauwerksanschlüsse

mit allen fachgerechten Bauwerksanschlüssen gemäß Anforderung.
Unter-, Befestigungs-, Verbindungskonstruktionen, Verklotzungen, Hinterfüllungen etc. nach Erfordernis, sowie sämtlichen, sauberen, dauerelastischen
Verfugungen zu angrenzenden Bauteilen, vertikal und horizontal.

Fuge 10 mm dreiseitig umlaufend mit schwarzen Dichtband hinterlegt

Verankerung der Elemente mittels bauaufsichtlich zugelassener,
erforderlicher Befestigungs- und Verbindungsmitteln, Kleinteilen, Bohrungen u.ä. an Stahlbeton Stützen und Wände

Verdeckte Kabelführung in den Elementen zu den Anschlusspunkten

Einbauort:

| Tür-Nr. | Geschoss | Raum-Nr. | Raum Name |
| --- | --- | --- | --- |
| T-00-15 | EG | 15 | Trockenraum / Flur |

Zum Nachweis der Nachhaltigkeit müssen die angebotenen Erzeugnisse aus
einer Produktion entstammen  Entsprechende Zertifikate sind vorzulegen.

Leitprodukt:  Schüco ADS 90 FR 30 oder gleichwertig

Angebotenes Fabrikat / Systemhersteller:

'....................................................'

Ausführung gemäß Türliste und Detail - Planung

250905_MAI_ABS_Türliste
MAI_ABS_5.492_ÜB_Türen_EG
MAI_ABS_5.606_Positionsplan Innentüren RR Alu/Glas
MAI_ABS_5.818_DT_RR-STB_T30-RS

Abrechnung nach Anzahl

Innentürelement komplett inkl. aller Ausstattungselemente (OTS /  Drücker / Verglasung usw.)  als Objektinnentür entsprechend Planung und stat.
Erfordernis in fertiger Leistung liefern und montieren.
Menge: 1,000 St

**01.04.02 MRG-Türanlage T30-RS; 2-flgl.; DT L/R; m. OL; RBM b/h: 2,425 m / 3,00 m; Rw' ≥ 37dB**
2-flügeliges feuerhemmendes, rauchdichtes Innentürelement T30-RS
nach DIN EN 13501 - 1, barrierefrei nach DIN 18040-1 mit Oberlicht,
Rw' ≥ 37dB, als Alu - Rohrrahmenkonstruktion mit Glasfüllung und Beschlägen liefern und funktionsfertig montieren, entsprechend Türliste.

wie Pos. 01.04.01 beschrieben, jedoch:

Türrichtmaß:  ca. 2.425 mm x 3.000 mm (H-ab OKFB)
Schloss:  Profilzylinder

außerdem entsprechend Türliste vorgerichtet für:
(in gesonderten Positionen)

*  Knauf / Drücker- bzw. Wechselgarnituren mit Rundrosetten
*  Profilzylinder
*  Obentürschließer

Einbauort:

| Tür-Nr. | Geschoss | Raum-Nr. | Raum Name |
| --- | --- | --- | --- |
| T-00-13 | EG | 13 | Malerwerkstatt / Flur |

Zum Nachweis der Nachhaltigkeit müssen die angebotenen Erzeugnisse aus
einer Produktion entstammen  Entsprechende Zertifikate sind vorzulegen.

Leitprodukt:  Schüco ADS 90 FR 30 oder gleichwertig

Angebotenes Fabrikat / Systemhersteller:

'....................................................'

Ausführung gemäß Türliste und Detail - Planung

250905_MAI_ABS_Türliste
MAI_ABS_5.492_ÜB_Türen_EG
MAI_ABS_5.606_Positionsplan Innentüren RR Alu/Glas
MAI_ABS_5.818_DT_RR-STB_T30-RS

Abrechnung nach Anzahl

Innentürelement komplett inkl. aller Ausstattungselemente (OTS /  Drücker / Verglasung usw.)  als Objektinnentür entsprechend Planung und stat.
Erfordernis in fertiger Leistung liefern und montieren.
Menge: 1,000 St

**01.04.03 MRG-Türanlage T30-RS; 2-flgl.; DT L/R; m. OL; RBM b/h: 1,775 m / 3,00 m; Rw' ≥ 37dB**
2-flügeliges feuerhemmendes, rauchdichtes Innentürelement T30-RS
nach DIN EN 13501 - 1, barrierefrei nach DIN 18040-1 mit Oberlicht,
Rw' ≥ 37dB, als Alu - Rohrrahmenkonstruktion mit Glasfüllung und Beschlägen liefern und funktionsfertig montieren, entsprechend Türliste.

wie Pos. 01.04.01 beschrieben, jedoch:

Türrichtmaß:  ca. 1.775 mm x 3.000 mm (H-ab OKFB)
Türanlage:  mit 2  Drehflügel
Teilung:  asymmetrisch
  mit 1 Oberlicht
Schloss:  Profilzylinder

außerdem entsprechend Türliste vorgerichtet für:
(in gesonderten Positionen)

*  Knauf / Drücker- bzw. Wechselgarnituren mit Rundrosetten
*  Obentürschließer

Einbauort:

| Tür-Nr. | Geschoss | Raum-Nr. | Raum Name |
| --- | --- | --- | --- |
| T-00-40 | EG | 40 | Zimmererhalle / Flur |
| T-00-41a | EG | 41 | CNC Abbund / Flur |
| T-00-49 | EG | 49 | Ausbildungshalle F / Flur |
| T-00-51 | EG | 51 | Bankraum Tischler / Flur |
| T-00-69 | EG | 69 | Maurerhalle 1 / Flur |
| T-00-70a | EG | 70 | Maurerhalle 2 / Flur |

Zum Nachweis der Nachhaltigkeit müssen die angebotenen Erzeugnisse aus
einer Produktion entstammen  Entsprechende Zertifikate sind vorzulegen.
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
Leitprodukt:  Schüco ADS 90 FR 30 oder gleichwertig

Angebotenes Fabrikat / Systemhersteller:

'....................................................'

Ausführung gemäß Türliste und Detail - Planung

250905_MAI_ABS_Türliste
MAI_ABS_5.492_ÜB_Türen_EG
MAI_ABS_5.606_Positionsplan Innentüren RR Alu/Glas
MAI_ABS_5.818_DT_RR-STB_T30-RS

Abrechnung nach Anzahl

Innentürelement komplett inkl. aller Ausstattungselemente (OTS /  Drücker / Verglasung usw.)  als Objektinnentür entsprechend Planung und stat.
Erfordernis in fertiger Leistung liefern und montieren.
Menge: 6,000 St

**01.04.04 MRG-Türanlage T30-RS; 2-flgl.; DT L/R; m. OL; RBM b/h: 7,70 m / 3,00 m; Rw' ≥ 37dB**
2-flügeliges feuerhemmendes, rauchdichtes Innentürelement T30-RS
nach DIN EN 13501 - 1,  barrierefrei nach DIN 18040-1 mit Oberlichtern und Seitenteilen, Rw' ≥ 37dB, als Alu - Rohrrahmenkonstruktion mit Glasfüllung und Beschlägen liefern und funktionsfertig montieren, entsprechend Türliste.

Element bestehend aus:  2-flgl. MRG - Türelement
  1 Oberlicht
  4 Seitenflügel mit Oberlicht
Türrichtmaß:  ca. 7.700 mm x 3.000 mm (H-ab OKFB)

wie Pos. 01.03.05 beschrieben, jedoch:

Anforderungen:
Feuerwiderstandsklasse:  T30 nach DIN 13501 - 1
Rauchschutz:  Rauchdicht nach DIN 180951
  gem. allgemeinen bauaufsichtlichen
  Prüfzeugnis
Schallschutzanforderung
im eingebauten Zustand:  Rw' ≥ 37dB

(in gesonderten Positionen)

*  Knauf / Drücker- bzw. Wechselgarnituren mit Rundrosetten
*  Obentürschließer

mit allen fachgerechten Bauwerksanschlüssen gemäß Anforderung.
Unter-, Befestigungs-, Verbindungskonstruktionen, Verklotzungen, Hinterfüllungen etc. nach Erfordernis, sowie sämtlichen, sauberen, dauerelastischen
Verfugungen zu angrenzenden Bauteilen, vertikal und horizontal.

Verankerung der Elemente mittels bauaufsichtlich zugelassener,
erforderlicher Befestigungs- und Verbindungsmitteln, Kleinteilen, Bohrungen u.ä. an Stahlbeton Stützen und Wände

Verdeckte Kabelführung in den Elementen zu den Anschlusspunkten

Einbauort:

| Tür-Nr. | Geschoss | Raum-Nr. | Raum Name |
| --- | --- | --- | --- |
| T-00-01 | EG | 0.01 | Flur Foyer |

Zum Nachweis der Nachhaltigkeit müssen die angebotenen Erzeugnisse aus
einer Produktion entstammen  Entsprechende Zertifikate sind vorzulegen.

Leitprodukt:  Schüco ADS 90 FR 30 oder gleichwertig

Angebotenes Fabrikat / Systemhersteller:

'....................................................'

Ausführung gemäß Türliste und Detail - Planung

250905_MAI_ABS_Türliste
MAI_ABS_5.492_ÜB_Türen_EG
MAI_ABS_5.606_Positionsplan Innentüren RR Alu/Glas
MAI_ABS_5.818_DT_RR-STB_T30-RS

Abrechnung nach Anzahl

Innentürelement komplett inkl. aller Ausstattungselemente (OTS /  Drücker / Verglasung usw.)  als Objektinnentür entsprechend Planung und stat.
Erfordernis in fertiger Leistung liefern und montieren.
Menge: 1,000 St

**01.04.05 Fugenblech Bauteilfuge Achse 3**
3-seitiger Anschluss zur Abdeckung der Bauteilfuge
Aluminiumblech, zweiteilig als Schutz vor mechanischer Beanspruchung
der Bauteilfuge liefern und einbauen:

Eigenschaften:
Material:  Aluminium DIN EN 485
Ausführung:  gemäß Planung direkter Anschluss
Oberfläche:  matt - Pulverlackbeschichtet
  fein strukturiert nach Bemusterung
Farbton:  DB 703 wie Türrahmen
Dicke:  2 mm,
Länge der Elemente:  7.70 mm
L-Winkel
*  Abwicklung:  60 mm
*  Kantung:  1-fach
Abdeckwinkel
*  Abwicklung:  210 mm
*  Kantung  2-fach
Stoß:  inkl. Stoßhinterlegung
Befestigung:  Senkkopfschraube an Stb. und L-Winkel
  mit Fugenband an Türrahmen
Farbton:  angepasst an Türrahmen
Unterkonstruktion:  inklusive
Schallschutzanforderung
im eingebauten Zustand:  Rw' ≥ 37dB

Befestigung auf Unterkonstruktion  nach Wahl des AN bzw. nach statischer
Erfordernis. Alle dazu erforderlichen Montagematerialien sind in die
Einheitspreise mit einzukalkulieren.

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
Einbauort:

| Tür-Nr. | Geschoss | Raum-Nr. | Raum Name |
| --- | --- | --- | --- |
| T-00-01 | EG | 0.01 | Flur Foyer |

Ausführung gemäß Türliste und Detail - Planung

MAI_ABS_5.492_ÜB_Türen_EG
MAI_ABS_5.606_Positionsplan Innentüren RR Alu/Glas
MAI_ABS_5.818_DT_RR-STB_T30-RS
MAI_ABS_5.722_DV Bauteilfuge Bau 1.21 _ Bau 1.24 Achse 3 Boden_0

Abrechnung nach Längenmaß

Liefern und Herstellen gemäß Planung  in fertiger Leistung
Menge: 14,000 m

**01.04.06 Schiebenaht, hinterlegt, aus Aluminium DIN EN 485**
Schiebenaht, hinterlegt,
aus Aluminium DIN EN 485 DB 703
zur vorbeschriebenen Fugenabdeckung
Menge: 1,000 m

**01.04.07 MRG-Türanlage T30-RS; DT L/R; RBM 2,45 m / 3,00 m; Rw' ≥ 37dB,**
2-flügeliges feuerhemmendes, rauchdichtes Innentürelement T30-RS
nach DIN EN 13501 - 1, barrierefrei nach DIN 18040-1, Rw' ≥ 37dB,
als Alu - Rohrrahmenkonstruktion mit Glasfüllung und Beschlägen liefern und funktionsfertig montieren, entsprechend Türliste.

Element bestehend aus:  2-flgl. MRG - Türelement
Türrichtmaß:  ca. 2.450 mm x 3.000 mm (H-ab OKFB)

Anforderungen:
Feuerwiderstandsklasse:  T30 nach DIN 13501 - 1
Rauchschutz:  Rauchdicht nach DIN 180951
  gem. allgemeinen bauaufsichtlichen
  Prüfzeugnis
Schallschutzanforderung
im eingebauten Zustand:  Rw' ≥ 37dB
Klimaklasse:  II Prüfklima "c" gemäß DIN EN 1121
Widerstandsklasse
einbruchhemmender Bauteile:  ohne Anforderung
barrierefreie Ausführung:  nach DIN 18040
Feuchtraum:  ohne
Wandanschluss:  Stahlbeton SB2 / SB
Wandstärke:  ohne Anforderung
Sturzanschluss:  Stahlbeton SB2 / SB
Stärke:  90 mm
Bodenanschluss:  direkt
Zarge:  Alu-Rohrrahmenkonstruktion
Ausführung:  gemäß Planung direkter Anschluss
Oberfläche:  matt - Pulverlackbeschichtet
  fein strukturiert nach Bemusterung
Farbton:  DB 703
Profilbautiefen:
*  Blendrahmen, Pfosten, Riegel,
  Flügelrahmen und Sockel  90 mm

Profilansichtsbreiten:
Blendrahmen  67,125 mm
Tür- Blendrahmen  73 mm
Pfosten  82 mm
Riegel  82 mm
Flügelsockel  98 mm
Flügelrahmen (nach außen öffnend)  109 mm
Flügelrahmen (nach innen öffnend)  84 mm
Die Türflügel sind mit einem 4-seitig umlaufenden, auf Gehrung gefertigten Flügel / Flügelsockel auszuführen.

Türanlage:  mit 2  Drehflügel
Teilung:  symmetrisch

Rohbaumaß BxH:  ca. 2.450 mm x 3.000 mm (H - ab OKFF)
Lichte Durchgangshöhe:  ca. 2.270 mm (H - ab OKFF)
Lichte Durchgangsbreite gesamt  ca. 2.070 mm
Lichte Türflügelbreite 1 / 2  ca. 1.135 mm / ca. 1.135 mm

Ausführung gemäß ZTV und wie folgt:
Türblatt:  Alu - Glas - Rahmenkonstruktion
* Türblattdicke  gemäß Planung i.d.R. 80 mm
* Rahmen / Türblatt  flächenbündige Ausführung
* Falz:  stumpf mit Falz
* Oberfläche:  matt - Pulverlackbeschichtet
  fein strukturiert nach Bemusterung
* Farbton:  DB 703
* Auswahl  durch AG
* Kabelführung  verdeckt im Rohrrahmen
* Dichtmaterial  Silikon, nicht brennbar hinterfüttert
* Türflügel innen und außen mit umlaufender Schattenfuge
* Dichtprofile:  zwischen Rahmenprofil und Türprofil
  als umlaufende Falz-Lippendichtung
  gemäß Zulassung
* Anschlag Flügel:  DIN Links / DIN Rechts

Verglasung:
* Glas:  Brandschutzverglasung als
  bauaufsichtlich zugelassenes bzw.
  geprüftes System des AN
  Feuerwiderstandsklasse EI 30 DIN
  13501 - 2, als Verglasung mit
  Verbundsicherheitsglas (VSG),
  aus Floatglas DIN EN 572 - 2,
  Einhaltung RwR  37 dB DIN 4109

* Verglasungsart:  als Trockenverglasung
* Form Glashalteleisten:  Rechteckrohrprofil
* Befestigung Glashalteleisten:  nicht sichtbar befestigt
* Dichtung:  Glasdichtungen in EPDM-Qualität
* Glasdicke:  Hersteller- / Zulassungsbedingt

Bandseite (BS)  Drücker
Bandgegenseite (BGS)  Drücker
Höhe:  1,05 m
Türschließer / Antrieb:  Bandseite
*  Bandseite  Obentürschließer mit RM integriert
Bänder:  3- tlg. Alu-Rollentürbänder Rauchschutz
  Abmessung  22 mm x 170 mm
  Flügellast  bis 120 kg
* Oberfläche:  matt - Pulverlackbeschichtet
  fein strukturiert nach Bemusterung
* Farbton:  DB 703

Bodendichtung:  absenkbar mit Rauchschutzfunktion
  je Türflügel außerdem entsprechend
  Türliste inklusive

Konstruktionsmerkmale:
Verankerung und die Feinjustierung  im Türfalz anzuordnen.
Feinjustierung:  ohne den Türflügel auszuhängen,
Gebrauchsklasse nach DIN EN 1935:  Klasse 4
Korrosionsschutz nach DIN EN 1670:  Klasse 4
Bandklasse nach DIN EN 1935:  Klasse 14
Mechanische Beanspruchung nach DIN EN 12400:  Klasse 7

Schloss:  Fluchttür nach DIN EN 179
  und nach DIN EN 1125
* Vorgerüstet für Schließzylinder:  entsprechend Planung / Türliste
* Stulp und Schließblech:  Edelstahl
Türfeststellung:  ohne
Öffnungsbegrenzer:  Wandpuffer
lichter Durchgang:  ≥  1.200 mm.
lichte Höhe:  ≥  2.050 mm

erforderliche Beschläge inklusive

außerdem entsprechend Türliste vorgerichtet für:
(in gesonderten Positionen)

*  Knauf / Drücker- bzw. Wechselgarnituren mit Rundrosetten
*  Obentürschließer mit integriertem Rauchmelder
* Panikschloss " B" mit Mikroschalter

Bauwerksanschlüsse

mit allen fachgerechten Bauwerksanschlüssen gemäß Anforderung.
Unter-, Befestigungs-, Verbindungskonstruktionen, Verklotzungen, Hinterfüllungen etc. nach Erfordernis, sowie sämtlichen, sauberen, dauerelastischen
Verfugungen zu angrenzenden Bauteilen, vertikal und horizontal.

Fuge 10 mm dreiseitig umlaufend mit schwarzen Dichtband hinterlegt

Verankerung der Elemente mittels bauaufsichtlich zugelassener,
erforderlicher Befestigungs- und Verbindungsmitteln, Kleinteilen, Bohrungen u.ä. an Stahlbeton Stützen und Wände

Verdeckte Kabelführung in den Elementen zu den Anschlusspunkten

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
Einbauort:

| Tür-Nr. | Geschoss | Raum-Nr. | Raum Name |
| --- | --- | --- | --- |
| T-01-24 | OG | 24 | Verwaltung / Flur |

Zum Nachweis der Nachhaltigkeit müssen die angebotenen Erzeugnisse aus
einer Produktion entstammen  Entsprechende Zertifikate sind vorzulegen.

Leitprodukt:  Schüco ADS 90 FR 30 oder gleichwertig

Angebotenes Fabrikat / Systemhersteller:

'....................................................'

Ausführung gemäß Türliste und Detail - Planung

250905_MAI_ABS_Türliste
MAI_ABS_5.492_ÜB_Türen_EG
MAI_ABS_5.606_Positionsplan Innentüren RR Alu/Glas
MAI_ABS_5.818_DT_RR-STB_T30-RS

Abrechnung nach Anzahl

Innentürelement komplett inkl. aller Ausstattungselemente (OTS /  Drücker / Verglasung usw.)  als Objektinnentür entsprechend Planung und stat.
Erfordernis in fertiger Leistung liefern und montieren.
Menge: 1,000 St

#### 01.05 MRG-Fensteranlage ohne Brand-; ohne Rauch; mit Schallschutzanforderungen

**01.05.01 MRG-Fensterelement; fest verglast; 1-flgl.; b/h: 1,35 m x 1,35 m; Rw' ≥ 37dB**
Fest verglastes MRG-Innenfensterelement mit Schallschutzanforderung,
Rw' ≥ 37dB, als Element aus Aluminium-Rohrrahmen-Profil mit Glasfüllung liefern und funktionsfertig montieren, entsprechend Türliste

Abmessungen b/h:  ca. 1.350 mm x 1.350 mm
Brüstungshöhe:  + 950 mm (H-ab OKFF)

Anforderungen:
Feuerwiderstandsklasse:  ohne Anforderung
Rauchschutz:  ohne Anforderung
Schallschutzanforderung
im eingebauten Zustand:  Rw' ≥ 37dB
Klimaklasse:  II Prüfklima "c" gemäß DIN EN 1121
Widerstandsklasse
einbruchhemmender Bauteile:  ohne Anforderung
Feuchtraum:  ohne
Wandanschluss:  Stahlbeton SB2 / SB
Wandstärke:  ohne Anforderung
Sturzanschluss:  Stahlbeton SB2 / SB
Stärke:  65 mm
Zarge:  Alu-Rohrrahmenkonstruktion
Ausführung:  gemäß Planung direkter Anschluss
Oberfläche:  matt - Pulverlackbeschichtet
  fein strukturiert nach Bemusterung
Farbton:  DB 703
Profilbautiefen:
*  Blendrahmen, Pfosten, Riegel,
  Flügelrahmen und Sockel  65 mm

Profilansichtsbreiten:
*  Blendrahmen / Sockel, unten  106 / 150 mm
*  Blendrahmen, seitlich / oben  69 mm
*  Riegel  94 mm

Verglasung:
    * Glasfelder:  je Flügel

    *  Glas:  1-fach Verglasung VSG
    *  Glasdicke:  8 / 10 mm
  Hersteller- / Zulassungsbedingt
  gemäß Anforderungen
  Einhaltung RwR  37 dB DIN 4109
* Verglasungsart:  als Trockenverglasung
* Form Glashalteleisten:  Rechteckrohrprofil
* Befestigung Glashalteleisten:  nicht sichtbar befestigt
* Dichtung:  Glasdichtungen in EPDM-Qualität

Einbauort:

| Fenster-Nr. | Geschoss | Raum-Nr. | Raum Name |
| --- | --- | --- | --- |
| F-00-37 | EG | 0.37 | CNC Abbund |
| F-00-38 | EG | 0.38 | Zimmererhalle |
| F-00-53 | EG | 0.53 | Bankraum Tischler |
| F-00-54 | EG | 0.54 | Ausbildungsraum Fliesen |
| F-00-66 | EG | 0.66 | Maurerhalle 1 |
| F-00-67 | EG | 0.67 | Maurerhalle 2 |

Zum Nachweis der Nachhaltigkeit müssen die angebotenen Erzeugnisse aus
einer Produktion entstammen  Entsprechende Zertifikate sind vorzulegen.

Leitprodukt:  Schüco ADS 65.NI SP  oder gleichwertig

Angebotenes Fabrikat / Systemhersteller:

'....................................................'

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
Bauwerksanschlüsse

mit allen fachgerechten Bauwerksanschlüssen gemäß Anforderung.
Unter-, Befestigungs-, Verbindungskonstruktionen, Verklotzungen, Hinterfüllungen etc. nach Erfordernis, sowie sämtlichen, sauberen, dauerelastischen Verfugungen zu angrenzenden Bauteilen, vertikal und horizontal.

Fuge 10 mm umlaufend mit schwarzen Dichtband hinterlegt

Verankerung der Elemente mittels bauaufsichtlich zugelassener,
erforderlicher Befestigungs- und Verbindungsmitteln, Kleinteilen, Bohrungen u.ä. an Stahlbeton Stützen und Wände

Ausführung gemäß Türliste und Detail - Planung

250905_MAI_ABS_Türliste
MAI_ABS_5.492_ÜB_Türen_EG
MAI_ABS_5.607_Positionsplan Innentüren RR Alu/Glas
MAI_ABS_5.824_DT_Innenverglasung_Werkhalle_Flur
Abrechnung nach Anzahl

Innenfensterelement komplett inkl. aller Ausstattungselemente (Griffe /
Verglasung usw.)  als Festverglasung  entsprechend Planung und
stat. Erfordernis in fertiger Leistung liefern und montieren.
Menge: 6,000 St

**01.05.02 MRG-Schiebefensterelment; 2-flgl. b/h: 2,90 m x 2,05 m; Rw' ≥ 37dB**
2-flg. MRG-Schiebefensterelement mit Blende als Innenfenster mit
Schallschutzanforderung, Rw' ≥ 37dB, als Element aus
Aluminium-Rohrrahmen-Profil mit Glasfüllung liefern und funktionsfertig
montieren, entsprechend Türliste

Abmessungen b/h:  ca. 2.900 mm  x 2.050 mm
Brüstungshöhe:  + 950 mm (H-ab OKFF)

Anforderungen:
Feuerwiderstandsklasse:  ohne Anforderung
Rauchschutz:  ohne Anforderung
Schallschutzanforderung
im eingebauten Zustand:  Rw' ≥ 37dB
Klimaklasse:  II Prüfklima "c" gemäß DIN EN 1121
Widerstandsklasse
einbruchhemmender Bauteile:  ohne Anforderung
Feuchtraum:  ohne
Wandanschluss:  Stahlbeton SB2 / SB
Wandstärke:  ohne Anforderung
Sturzanschluss:  Stahlbeton SB2 / SB
Stärke:  65 mm
Zarge:  Alu-Rohrrahmenkonstruktion
Ausführung:  gemäß Planung direkter Anschluss
Oberfläche:  matt - Pulverlackbeschichtet
  fein strukturiert nach Bemusterung
Farbton:  DB 703
Profilbautiefen:
*  Blendrahmen, Pfosten, Riegel,
  Flügelrahmen und Sockel  65 mm

Profilansichtsbreiten:
*  Blendrahmen / Sockel, unten  106 / 150 mm
*  Blendrahmen, seitlich / oben  69 mm
*  Riegel  94 mm

Verglasung:
    * Glasfelder:  je Flügel

    *  Glas:  Verglasung VSG
    *  Glasdicke:  10 mm
  Hersteller- / Zulassungsbedingt
  gemäß Anforderungen
  Einhaltung RwR  37 dB DIN 4109
* Verglasungsart:  als Trockenverglasung
* Form Glashalteleisten:  Rechteckrohrprofil
* Befestigung Glashalteleisten:  nicht sichtbar befestigt
* Dichtung:  Glasdichtungen in EPDM-Qualität
Schiebetüren:
* Verglasungsfläche b/h:  ca. 1.180 mm x 1.770  mm
* Aufteilung in 2 gleiche Glasschiebetüren
  b/h:  ca. 1.240 mm x 1,830 mm
* Glashalteprofile  oben / unten
-  Laufschiene zum Einpressen  mit Dämpfung
-  Türflügel
*  Glashalteprofil  mit Glasrollen unten
*  Glasscheiben  aus 10 mm VSG Sicherheitsglas
*  Schiebegriff  mit integriertem Schloss inkl. Zylinder
*  gleichsperrend  mit 2 Schlüsseln
  (Leitprodukt: Häfele)
Einbauort:

| Fenster-Nr. | Geschoss | Raum-Nr. | Raum Name |
| --- | --- | --- | --- |
| F-00-02 | EG | 0.02 | Empfang |

Zum Nachweis der Nachhaltigkeit müssen die angebotenen Erzeugnisse aus
einer Produktion entstammen  Entsprechende Zertifikate sind vorzulegen.

Leitprodukt:  Schüco ADE 80 HI  oder gleichwertig

Angebotenes Fabrikat / Systemhersteller:

'....................................................'

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
Bauwerksanschlüsse

mit allen fachgerechten Bauwerksanschlüssen gemäß Anforderung.
Unter-, Befestigungs-, Verbindungskonstruktionen, Verklotzungen, Hinterfüllungen etc. nach Erfordernis, sowie sämtlichen, sauberen, dauerelastischen Verfugungen zu angrenzenden Bauteilen, vertikal und horizontal.

Fuge 10 mm umlaufend mit schwarzen Dichtband hinterlegt

Verankerung der Elemente mittels bauaufsichtlich zugelassener,
erforderlicher Befestigungs- und Verbindungsmitteln, Kleinteilen, Bohrungen u.ä. an Stahlbeton Stützen und Wände

Ausführung gemäß Türliste und Detail - Planung

250905_MAI_ABS_Türliste
MAI_ABS_5.492_ÜB_Türen_EG
MAI_ABS_5.607_Positionsplan Innentüren RR Alu/Glas
MAI_ABS_5.825_DT_Innenverglasung_Foyer_EG_OG

Abrechnung nach Anzahl

Schiebefensterelement komplett inkl. aller Ausstattungselemente (Griffe /
Verglasung usw.)  als Innenfenster  entsprechend Planung und
stat. Erfordernis in fertiger Leistung liefern und montieren.
Menge: 1,000 St

#### 01.06 MRG-Fensteranlage mit Brand-; ohne Rauch; mit Schallschutzanforderungen

**01.06.01 MRG-Fensterelement EI30; fest verglast; 2-tlg.; b/h: 2,45 m x 2,30 m; Rw' ≥ 44 dB,**
Fest verglastes 2-teiliges MRG-Innenfensterelement EI30 mit Schallschutzanforderung, Rw' ≥ 44dB, als Element aus Aluminium-Rohrrahmen-Profil mit
Glasfüllung liefern und funktionsfertig montieren, entsprechend Türliste

Abmessungen b/h:  ca. 2.450 mm x 2.300 mm
Brüstungshöhe:  +/- 0,00 (H-ab OKFF)

Anforderungen:
Feuerwiderstandsklasse:  EI30 nach DIN 13501 - 2
Rauchschutz:  ohne Anforderung
Schallschutzanforderung
im eingebauten Zustand:  Rw' ≥ 44 dB
Klimaklasse:  II Prüfklima "c" gemäß DIN EN 1121
Widerstandsklasse
einbruchhemmender Bauteile:  ohne Anforderung
barrierefreie Ausführung:  nach DIN 18040
Feuchtraum:  ohne
Wandanschluss:  Stahlbeton SB2 / SB
Wandstärke:  ohne Anforderung
Sturzanschluss:  Stahlbeton SB2 / SB
Stärke:  90 mm
Bodenanschluss:  direkt
Zarge:  Alu-Rohrrahmenkonstruktion
Ausführung:  gemäß Planung direkter Anschluss
Oberfläche:  matt - Pulverlackbeschichtet
  fein strukturiert nach Bemusterung
Farbton:  DB 703
Profilbautiefen:
*  Blendrahmen, Pfosten, Riegel,
  Flügelrahmen und Sockel  90 mm

Profilansichtsbreiten:
Pfosten  82 mm
Riegel  82 mm
Flügelsockel  98 mm

Verglasung:
* Glas:  Brandschutzverglasung als
  bauaufsichtlich zugelassenes bzw.
  geprüftes System des AN
  Feuerwiderstandsklasse EI 30 DIN
  13501 - 2, als Verglasung mit
  Verbundsicherheitsglas (VSG),
  aus Floatglas DIN EN 572 - 2,
  Einhaltung RwR  44 dB DIN 4109

* Verglasungsart:  als Trockenverglasung
* Form Glashalteleisten:  Rechteckrohrprofil
* Befestigung Glashalteleisten:  nicht sichtbar befestigt
* Dichtung:  Glasdichtungen in EPDM-Qualität
* Glasdicke:  Hersteller- / Zulassungsbedingt

Bauwerksanschlüsse

mit allen fachgerechten Bauwerksanschlüssen gemäß Anforderung.
Unter-, Befestigungs-, Verbindungskonstruktionen, Verklotzungen, Hinterfüllungen etc. nach Erfordernis, sowie sämtlichen, sauberen, dauerelastischen
Verfugungen zu angrenzenden Bauteilen, vertikal und horizontal.

Fuge 10 mm  umlaufend mit schwarzen Dichtband hinterlegt

Verankerung der Elemente mittels bauaufsichtlich zugelassener,
erforderlicher Befestigungs- und Verbindungsmitteln, Kleinteilen, Bohrungen u.ä. an Stahlbeton Stützen und Wände

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
Einbauort:

| Fenster-Nr. | Geschoss | Raum-Nr. | Raum Name |
| --- | --- | --- | --- |
| F-00-23 | EG | 0.23 | CNC Tischler |

Zum Nachweis der Nachhaltigkeit müssen die angebotenen Erzeugnisse aus
einer Produktion entstammen  Entsprechende Zertifikate sind vorzulegen.

Leitprodukt:  Schüco FireStop ADS 90 FR 30 oder gleichwertig

Angebotenes Fabrikat / Systemhersteller:

'....................................................'

Ausführung gemäß Türliste und Detail - Planung

250905_MAI_ABS_Türliste
MAI_ABS_5.492_ÜB_Türen_EG
MAI_ABS_5.607_Positionsplan Innentüren RR Alu/Glas
MAI_ABS_5.824_DT_Innenverglasung_Werkhalle_Flur

Innenfensterelement komplett inkl. aller Ausstattungselemente (Griffe /
Verglasung usw.)  als Festverglasung  entsprechend Planung und
stat. Erfordernis in fertiger Leistung liefern und montieren.
Menge: 1,000 St

**01.06.02 MRG-Fensterelement EI30; fest verglast; 2-tlg.; b/h: 2,975m x 2,30 m; Rw' ≥ 37dB**
Fest verglastes 2-teiliges MRG-Innenfensterelement EI30 mit Schallschutzanforderung, Rw' ≥ 37dB, als Element aus Aluminium-Rohrrahmen-Profil mit
Glasfüllung liefern und funktionsfertig montieren, entsprechend Türliste

wie Pos. 01.06.01 beschrieben, jedoch:

Abmessungen b/h:  ca. 2.975 mm x 2.300 mm
Brüstungshöhe:  +/- 0,00 (H-ab OKFF)

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
Einbauort:

| Fenster-Nr. | Geschoss | Raum-Nr. | Raum Name |
| --- | --- | --- | --- |
| F-01-51 | OG | 1.51 | Lager 1 |
| F-01-52 | OG | 1.52 | Lager 2 |

Zum Nachweis der Nachhaltigkeit müssen die angebotenen Erzeugnisse aus
einer Produktion entstammen  Entsprechende Zertifikate sind vorzulegen.

Leitprodukt:  Schüco FireStop ADS 90 FR 30 oder gleichwertig

Angebotenes Fabrikat / Systemhersteller:

'....................................................'

Ausführung gemäß Türliste und Detail - Planung

250905_MAI_ABS_Türliste
MAI_ABS_5.493_ÜB_Türen_OG
MAI_ABS_5.607_Positionsplan Innentüren RR Alu/Glas
MAI_ABS_5.824_DT_Innenverglasung_Werkhalle_Flur

Innenfensterelement komplett inkl. aller Ausstattungselemente (Griffe /
Verglasung usw.)  als Festverglasung  entsprechend Planung und
stat. Erfordernis in fertiger Leistung liefern und montieren.
Menge: 2,000 St

**01.06.03 MRG-Fensterelement EI30; fest verglast; 2-tlg.; b/h: 2,90m x 3,00 m; Rw' ≥ 40dB**
MRG-Fensterelement EI30;  fest verglast; 2-tlg.; b/h: 2,90m x 3,00 m;
Rw' ≥ 40dB

Fest verglastes 2-teiliges MRG-Innenfensterelement EI30 mit Schallschutzanforderung, Rw' ≥ 37dB, als Element aus Aluminium-Rohrrahmen-Profil mit
Glasfüllung liefern und funktionsfertig montieren, entsprechend Türliste

wie Pos. 01.06.01 beschrieben, jedoch:

Abmessungen b/h:  ca. 2.90 mm x 3,00 mm
Brüstungshöhe:  +/- 0,00 (H-ab OKFF)

Anforderungen:
Schallschutzanforderung
im eingebauten Zustand:  Rw' ≥ 40 dB
Verglasung:
* Glas:  Brandschutzverglasung als
  bauaufsichtlich zugelassenes bzw.
  geprüftes System des AN
  Feuerwiderstandsklasse EI 30 DIN
  13501 - 2, als Verglasung mit
  Verbundsicherheitsglas (VSG),
  aus Floatglas DIN EN 572 - 2,
  Einhaltung RwR  40 dB DIN 4109

Einbauort:

| Fenster-Nr. | Geschoss | Raum-Nr. | Raum Name |
| --- | --- | --- | --- |
| F-01-12 | OG | 1.12 | Teeküche |

Zum Nachweis der Nachhaltigkeit müssen die angebotenen Erzeugnisse aus
einer Produktion entstammen  Entsprechende Zertifikate sind vorzulegen.

Leitprodukt:  Schüco FireStop ADS 90 FR 30 oder gleichwertig

Angebotenes Fabrikat / Systemhersteller:

'....................................................'

Ausführung gemäß Türliste und Detail - Planung

250905_MAI_ABS_Türliste
MAI_ABS_5.493_ÜB_Türen_OG
MAI_ABS_5.607_Positionsplan Innentüren RR Alu/Glas
MAI_ABS_5.825_DT_Innenverglasung_Foyer_EG_OG

Innenfensterelement komplett inkl. aller Ausstattungselemente (Griffe /
Verglasung usw.)  als Festverglasung  entsprechend Planung und
stat. Erfordernis in fertiger Leistung liefern und montieren.
Menge: 1,000 St

**01.06.04 Mehrteiliges MRG-Fensterelement EI30; fest verglast; b/h: 7,80 m x 3,00 m; Rw' ≥ 30 dB**
Mehrteiliges, fest verglastes 2-teiliges MRG-Innenfensterelement EI30 mit Schallschutzanforderung, Rw' ≥ 30 dB, als Element aus Aluminium-Rohrrahmen-Profil mit Glasfüllung liefern und funktionsfertig montieren,
entsprechend Türliste

Abmessungen b/h:  ca. 7.800 mm x 3.000 mm
Brüstungshöhe:  +/- 0,00 (H-ab OKFF)
Lichte Verglasung gem. Planung  980 mm / 980 mm / 1.425 mm
  1.425 mm / 980  mm / 980 mm
  bzw. gem. stat. Erfordernis
Anforderungen:
Feuerwiderstandsklasse:  EI30 nach DIN 13501 - 2
Rauchschutz:  ohne Anforderung
Schallschutzanforderung
im eingebauten Zustand:  Rw' ≥ 30 dB
Klimaklasse:  II Prüfklima "c" gemäß DIN EN 1121
Widerstandsklasse
einbruchhemmender Bauteile:  ohne Anforderung
barrierefreie Ausführung:  nach DIN 18040
Feuchtraum:  ohne
Wandanschluss:  Stahlbeton SB2 / SB
Wandstärke:  ohne Anforderung
Sturzanschluss:  Stahlbeton SB2 / SB
Stärke:  90 mm
Bodenanschluss:  direkt
Zarge:  Alu-Rohrrahmenkonstruktion
Ausführung:  gemäß Planung direkter Anschluss
Oberfläche:  matt - Pulverlackbeschichtet
  fein strukturiert nach Bemusterung
Farbton:  DB 703
Profilbautiefen:
*  Blendrahmen, Pfosten, Riegel,
  Flügelrahmen und Sockel  90 mm

Profilansichtsbreiten:
Pfosten  82 mm
Riegel  82 mm
Flügelsockel  98 mm

Verglasung:
* Glas:  Brandschutzverglasung als
  bauaufsichtlich zugelassenes bzw.
  geprüftes System des AN
  Feuerwiderstandsklasse EI 30 DIN
  13501 - 2, als Verglasung mit
  Verbundsicherheitsglas (VSG),
  aus Floatglas DIN EN 572 - 2,
  Einhaltung RwR  30 dB DIN 4109

* Verglasungsart:  als Trockenverglasung
* Form Glashalteleisten:  Rechteckrohrprofil
* Befestigung Glashalteleisten:  nicht sichtbar befestigt
* Dichtung:  Glasdichtungen in EPDM-Qualität
* Glasdicke:  Hersteller- / Zulassungsbedingt

Bauwerksanschlüsse

mit allen fachgerechten Bauwerksanschlüssen gemäß Anforderung.
Unter-, Befestigungs-, Verbindungskonstruktionen, Verklotzungen, Hinterfüllungen etc. nach Erfordernis, sowie sämtlichen, sauberen, dauerelastischen
Verfugungen zu angrenzenden Bauteilen, vertikal und horizontal.

Fuge 10 mm  umlaufend mit schwarzen Dichtband hinterlegt

Verankerung der Elemente mittels bauaufsichtlich zugelassener,
erforderlicher Befestigungs- und Verbindungsmitteln, Kleinteilen, Bohrungen u.ä. an Stahlbeton Stützen und Wände

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
Einbauort:

| Fenster-Nr. | Geschoss | Raum-Nr. | Raum Name |
| --- | --- | --- | --- |
| F-01-21 | OG | 1.21 | Flur |

Zum Nachweis der Nachhaltigkeit müssen die angebotenen Erzeugnisse aus
einer Produktion entstammen  Entsprechende Zertifikate sind vorzulegen.

Leitprodukt:  Schüco FireStop ADS 90 FR 30 oder gleichwertig

Angebotenes Fabrikat / Systemhersteller:

'....................................................'

Ausführung gemäß Türliste und Detail - Planung

250905_MAI_ABS_Türliste
MAI_ABS_5.492_ÜB_Türen_EG
MAI_ABS_5.607_Positionsplan Innentüren RR Alu/Glas
MAI_ABS_5.826_DT_Innenverglasung_Flur_OG

Innenfensterelement komplett inkl. aller Ausstattungselemente (Griffe /
Verglasung usw.)  als Festverglasung  entsprechend Planung und
stat. Erfordernis in fertiger Leistung liefern und montieren.
Menge: 1,000 St

#### 01.07 MRG - Tür- und Fensterausstattungen

**01.07.01 T0 - Garnituren**
Objektbeschlag aus Türdrückergarnitur mit Rosetten,
-  auf Band- und Bandgegenseite,
  auch feucht- und nassraumgeeignet,
-  Griff u-förmig,
  jeweils mit Drücker- und Schlossrosetten, rund
-  Material: Edelstahl, matt gebürstet
  liefern und fachgerechter Einbau,
  mit allen Kleinteilen und Befestigungsmitteln,
-  Einbauhöhe:  1,05 m
  Leitprodukt:  FSB 1015 ALU F2
Menge: 6,000 St

**01.07.02 Antipanikschloss für 2-flügeliges MRG-Türelement T0 RS; d: 65 mm**
Liefern und Einbauen
Antipanikschloss nach EN 179,
für zweiflügelige MRG Türelemente T0 RS  mit Türdrückergarnitur,
als Behörden-Einsteckschloss mit Antipanikfunktion,
(Umschaltfunktion B),
komplette Konstruktion mit gültiger Zulassung.
fachgerechter Einbau,
mit allen Kleinteilen und Befestigungsmitteln,
Türblattdicke d: 65 mm,

Leitprodukt:  Jansen Fallenriegel-Schloss oder gleichwertig

Angebotenes Fabrikat / Systemhersteller:

'....................................................'

Ausführung gemäß Türliste und Detail - Planung

Nach Bemusterung und Freigabe durch Architekt bzw. BH
Antipanikschloss entsprechend Planung und Türliste in fertiger Leistung
liefern und montieren.
Menge: 2,000 St

**01.07.03 T0-Behörden-Schloss für 2-flügeliges MRG-Türelement; d: 65 mm**
Liefern und Einbauen
T0-Behörden-Einsteckschloss in Objektqualität,
nach DIN 18251-Teil 1, Klasse 4
mit Wechsel, Stulp aus Edelstahl V2A,
DIN links oder rechts gem. Türliste,
vorgerüstet zum Einbau eines bauseitigen Profilzylinders.
fachgerechter Einbau,
Türblattdicke d: 65 mm,

mit allen Kleinteilen und Befestigungsmitteln,
Nach Bemusterung und Freigabe durch Architekt bzw. BH
Einbauschloss entsprechend Planung und Türliste in fertiger Leistung
liefern und montieren.
Menge: 4,000 St

**01.07.04 Obentürschließer für 2- flügeliges MRG-Türelement T0 RS**
für 2-flügeliges MRG-Innentürelement mit Rauchschutzanforderung
gem. Planung und Türliste liefern und einbauen

Anforderung:

-  Obentürschließer  DIN EN 1154
-  für Feuer-/ Rauchschutztür T0 RS
-  für 2-flügelige Türanlagen,
-  integrierte Schließfolgeregelung
-  integrierte elektromechanische Feststellung für daueroffene Türen (EMF)
-  integrierte Auslösung Rauchmelder
-  integrierte Öffnungsbegrenzung
-  Schließkraft, Schließgeschwindigkeit, Schließverzögerung und
  Endschlag stufenlos einstellbar
-  Öffnungsdämpfung einstellbar
-  inklusive Montageplatte mit universellem Lochbild
-  geeignet für barrierefreie Türen nach DIN 18 040,
  Flügelbreiten bis 1.250 mm
-  inkl. Mitnehmerklappe
-  Montage Bandseite,
-  Korrosionsbeständigkeit Klasse 4 DIN EN 1670,
-  Oberfläche: DB 703

Leitprodukt:  GEZE TS 5000 L-ISM  oder gleichwertig

Angebotenes Fabrikat / Systemhersteller:

'....................................................'

Ausführung gemäß Türliste und Detail - Planung

fachgerechter Einbau, komplett, mit allen Kleinteilen und Befestigungsmitteln
in fertiger Leistung
Menge: 5,000 St

**01.07.05 T30 Wechselgarnitur**
Objektbeschlag aus Wechselgarnitur T30
 - Türdrücker und Türknauf mit Rosetten,
- auf Band- bzw. Bandgegenseite,
  auch feucht- und nassraumgeeignet,
- Griff u-förmig,
  jeweils mit Drücker-, Griff- und Schlossrosetten, rund
- Material: Edelstahl, matt gebürstet
  fachgerechter Einbau,
  mit allen Kleinteilen und Befestigungsmitteln,
-  Einbauhöhe:  1,05 m
  Leitprodukt:  FSB 1015 ALU F2
Menge: 12,000 St

**01.07.06 Antipanikschloss für 2-flügeliges MRG-Türelement T30-RS; d: 90 mm**
Liefern und Einbauen
Antipanikschloss nach EN 179,
für zweiflügelige MRG Türelemente T30-RS  mit Türdrückergarnitur,
als Behörden-Einsteckschloss mit Antipanikfunktion,
(Umschaltfunktion B),
komplette Konstruktion mit gültiger Zulassung.
fachgerechter Einbau,
mit allen Kleinteilen und Befestigungsmitteln,
Türblattdicke d: 90 mm,

Leitprodukt:  Jansen Fallenriegel-Schloss oder gleichwertig

Angebotenes Fabrikat / Systemhersteller:

'....................................................'

Ausführung gemäß Türliste und Detail - Planung

Nach Bemusterung und Freigabe durch Architekt bzw. BH
Antipanikschloss entsprechend Planung und Türliste in fertiger Leistung
liefern und montieren.
Menge: 3,000 St

**01.07.07 T30-Behörden-Schloss für 2-flügeliges MRG-Türelement; d: 90 mm**
Liefern und Einbauen
T30-Feuerschutz-Einsteckschloss in Objektqualität,
nach DIN 18251-Teil 1, Klasse 4,
mit Wechsel, Stulp aus Edelstahl V2A,
DIN links oder rechts gem. Türliste,
vorgerüstet zum Einbau eines bauseitigen Profilzylinders.
fachgerechter Einbau,
mit allen Kleinteilen und Befestigungsmitteln,
Türblattdicke d: 90 mm,

Nach Bemusterung und Freigabe durch Architekt bzw. BH
Einsteckschloss entsprechend Planung und Türliste in fertiger Leistung
liefern und montieren.
Menge: 9,000 St

**01.07.08 Obentürschließer für 2- flügeliges MRG-Türelement T30- RS**
für 2-flügelige Türen mit Brand- und Rauchschutzanforderung
gem. Planung und Türliste liefern und einbauen

Anforderung:

-  Obentürschließer  DIN EN 1154
-  für Feuer-/ Rauchschutztür EI30-CS,
-  für 2-flügelige Türanlagen,
-  integrierte Schließfolgeregelung
-  integrierte Öffnungsbegrenzung
-  integrierte Auslösung Rauchmelder
-  Schließkraft, Schließgeschwindigkeit, Schließverzögerung und
  Endschlag stufenlos einstellbar
-  Öffnungsdämpfung einstellbar
-  inklusive Montageplatte mit universellem Lochbild
-  geeignet für barrierefreie Türen nach DIN 18 040,
  Flügelbreiten bis 1.400 mm
-  inkl. Mitnehmerklappe
-  mit integriertem Feststeller
-  Montage Bandseite,
-  Korrosionsbeständigkeit Klasse 4 DIN EN 1670,
-  Oberfläche: DB 703

Leitprodukt:  GEZE TS 5000 RL-ISM  oder gleichwertig

Angebotenes Fabrikat / Systemhersteller:

'....................................................'

Ausführung gemäß Türliste und Detail - Planung

fachgerechter Einbau, komplett, mit allen Kleinteilen und Befestigungsmitteln
in fertiger Leistung
Menge: 12,000 St

**01.07.09 T60 Wechselgarnitur**
Objektbeschlag aus Wechselgarnitur T60
 - Türdrücker und Türknauf mit Rosetten,
- auf Band- bzw. Bandgegenseite,
  auch feucht- und nassraumgeeignet,
- Griff u-förmig,
  jeweils mit Drücker-, Griff- und Schlossrosetten, rund
- Material: Edelstahl, matt gebürstet
  fachgerechter Einbau,
  mit allen Kleinteilen und Befestigungsmitteln,
-  Einbauhöhe:  1,05 m
  Leitprodukt:  FSB 1015 ALU F2
Menge: 4,000 St

**01.07.10 Antipanikschloss für 2-flügeliges MRG-Türelement T60-RS; d: 80 mm**
Liefern und Einbauen
Antipanikschloss nach EN 179,
für zweiflügelige MRG Türelemente T60-RS  mit Türdrückergarnitur,
als Behörden-Einsteckschloss mit Antipanikfunktion,
(Umschaltfunktion B),
komplette Konstruktion mit gültiger Zulassung.
fachgerechter Einbau,
mit allen Kleinteilen und Befestigungsmitteln,
Türblattdicke d: 80 mm,

Leitprodukt:  Jansen Fallenriegel-Schloss oder gleichwertig

Angebotenes Fabrikat / Systemhersteller:

'....................................................'

Ausführung gemäß Türliste und Detail - Planung

Nach Bemusterung und Freigabe durch Architekt bzw. BH
Antipanikschloss entsprechend Planung und Türliste in fertiger Leistung
liefern und montieren.
Menge: 3,000 St

**01.07.11 T60-Behörden-Schloss für 2-flügeliges MRG-Türelement; d: 80 mm**
Liefern und Einbauen
T60-Feuerschutz-Einsteckschloss in Objektqualität,
nach DIN 18251-Teil 1, Klasse 4,
mit Wechsel, Stulp aus Edelstahl V2A,
DIN links oder rechts gem. Türliste,
vorgerüstet zum Einbau eines bauseitigen Profilzylinders.
fachgerechter Einbau,
mit allen Kleinteilen und Befestigungsmitteln,
Türblattdicke d: 80 mm,

Nach Bemusterung und Freigabe durch Architekt bzw. BH
Einsteckschloss entsprechend Planung und Türliste in fertiger Leistung
liefern und montieren.
Menge: 1,000 St

**01.07.12 Obentürschließer für 2- flügeliges MRG-Türelement T60- RS**
für 2-flügeliges MRG-Innentürelement mit Rauchschutzanforderung
gem. Planung und Türliste liefern und einbauen

Anforderung:

-  Obentürschließer  DIN EN 1154
-  für Feuer-/ Rauchschutztür T0 RS
-  für 2-flügelige Türanlagen,
-  integrierte Schließfolgeregelung
-  integrierte elektromechanische Feststellung für daueroffene Türen (EMF)
-  integrierte Auslösung Rauchmelder
-  integrierte Öffnungsbegrenzung
-  Schließkraft, Schließgeschwindigkeit, Schließverzögerung und
  Endschlag stufenlos einstellbar
-  Öffnungsdämpfung einstellbar
-  inklusive Montageplatte mit universellem Lochbild
-  geeignet für barrierefreie Türen nach DIN 18 040,
  Flügelbreiten bis 1.250 mm
-  inkl. Mitnehmerklappe
-  Montage Bandseite,
-  Korrosionsbeständigkeit Klasse 4 DIN EN 1670,
-  Oberfläche: DB 703

Leitprodukt:  GEZE TS 5000 RL-ISM  oder gleichwertig

Angebotenes Fabrikat / Systemhersteller:

'....................................................'

Ausführung gemäß Türliste und Detail - Planung

fachgerechter Einbau, komplett, mit allen Kleinteilen und Befestigungsmitteln
in fertiger Leistung
Menge: 4,000 St

**01.07.13 Stahlschwelle für 2-flügeliges MRG Türelement T60-RS**
Stahl -  Rechteckohr für Befestigung vorbeschriebener Türelemente
mit Stahlschwelle im Bodenbereich liefern und funktionsfertig montieren

Abrechnung nach Längenmaß

Nach Bemusterung und Freigabe durch Architekt bzw. BH
entsprechend Planung und Türliste in fertiger Leistung liefern und montieren.
Menge: 16,000 m

**01.07.14 Fluchttürwächter für Notausgangstüren**
Einbau nach Herstellervorschrift
Fluchttürwächter
EH-Türwächter nach DIN EN 179 und DIN EN 1125,
aus Aluguss
Türwächter mit Profilhalbzylinder, 2 Schlüssel,
9-V-Blockbatterie, Kennzeichnung und 3 Befestigungsschrauben.

Nach Bemusterung und Freigabe durch Architekt bzw. BH
Fluchttürwächter entsprechend Planung und Türliste
in fertiger Leistung liefern und montieren.
Menge: 8,000 St

**01.07.15 Optischer Rauchmelder, 24 V DC**
Mit potenzialfreiem Wechselkontakt
Allgemein bauaufsichtlich zugelassen,
nach EN 54, Teil 7, geprüft
mit Abnahmeprüfung und dauerhafter Anbringung
des Zulassungsschildes

Rauchmelder für Objekttüren  entsprechend Planung und Türliste
in fertiger Leistung liefern und montieren.
Menge: 3,000 St

**01.07.16 Bodentürpuffer**
Lieferung und fachgerechte Montage
von Bodentürpuffern,
aus Edelstahl V2A,
abgestimmt auf das angebotene Türdrückersystem,
inkl. aller dazu erforderlichen Unterlegplatten und sonstigem
Zubehör.

Nach Bemusterung und Freigabe durch Architekt bzw. BH
Bodenpuffer entsprechend Planung und Türliste in fertiger Leistung
liefern und montieren.
Menge: 10,000 St

**01.07.17 Wandtürpuffer**
Lieferung und fachgerechte Montage
von Wandtürpuffern,
aus Edelstahl V2A,
abgestimmt auf das angebotene Türdrückersystem,
Länge ca. 60, 90 oder 120 mm,
inkl. allem sonstigen Zubehör.
Menge: 30,000 St

**01.07.18 Abdichtung Anschlussfuge innen**
Vorbeschriebene MRG-Fensterelemente Anschlussfugen umlaufend
abdichten mit Fugendämmband in fertiger Leistung

Fugentyp:  Anschlussfuge zum Innenbereich
Baustoff, Rahmen Fenster:  Aluminium
Baustoff, Anschlussbauteil:  Beton
Abdichtungsebene:  umlaufend
Werkstoff,:  imprägnierte Fugendichtungsbänder
  aus Schaumkunststoff BG R
Verleistung Abdichtungsebene:  inkl. Verleistung
Breitenbereich [mm] Fuge:  über 10 bis 15
Farbton:  schwarz bzw. nach Bemusterung

Abrechnungseinheit: m
Menge: 110,000 m

**01.07.19 Elektroanschluss**
Abstimmung, Koordination, Anschluss und Einweisung
der Elektroanschlüsse für vorbeschriebene elektrische Anlagen
(RWA, Antipanikschlösser, Türwächter u.ä) durch den AN mit Fachplanung
und bauseitigem Elektroinstallateur.

Leistung bestehend aus:

-  Angabe der elektrisch betriebenen Bauteile
-  Datenübergabe mit erforderlicher Verkabelung (Kabeltyp, Kabelplan u.a)
  an die OÜ bzw. den Fachplaner
-  Angabe der erforderlichen Übergabepunkte sowie Spannungsbedarf
-  Installationskoordinierung und Anklemmen in Abstimmung und
  Zusammenarbeit mit bauseitigem Elektroinstallateur
-  Erstinbetriebnahme
-  Einweisung des Nutzers

 Vorbeschriebene Leistung entsprechend Planung und Fensterliste KGA
in fertiger Leistung  liefern.
Menge: 1,000 psch

#### 01.08 Wartungsarbeiten

**01.08.01 Wartungsarbeiten Jahr 1 bis 4, elektrische Bauteile, OTS**
Durchführung von regelmäßig wiederkehrenden Prüfungen
der Funktionstauglichkeit von elektrisch oder
elektronisch betriebenen  Türschließern und
Drehtürantrieben (insgesamt 4 Stück), einschl. Zubehör.
Die Anlagen sind einschl. aller Einzelkomponenten durch
einen Sachkundigen einmal jährlich zu überprüfen und
entsprechend zu kennzeichnen (Prüfplakette).
Ausführung nach Herstellervorschrift, Prüfverordnung
(SPrüfV) und Zulassung, für die Jahre 1 bis 4 nach der
Inbetriebnahme und VOB-Abnahme.

Leistung einschl. Dokumentation mittels Prüf- und
Wartungsbüchern und Übergabe an den AG.
Alle für die Wartungsarbeiten erforderlichen Geräte und
Hilfsmittel sind vom AN zu stellen und vorzuhalten.
Einschl. rechtzeitiger Terminabstimmung mit dem
Betreiber/ Nutzer u.a. hinsichtlich Zugänglichkeit der
Arbeitsbereiche durch den AN.

Wartungsarbeiten für die Vertragsleistung Türschließer
/ Drehtürantriebe - mit allen Einzelkomponenten

Abrechnung pro jährlich durchgeführter Wartung für die
vom AN eingebauten, elektrisch/ elektronisch
gesteuerten und angetriebenen Anlagen zusammen.
Menge: 4,000 St

### 02 ARBEITEN GEGEN NACHWEIS

#### 02.01 Lohnkosten

*Hinweis: Verrechnungssätze für Löhne*
Die Verrechnungssätze für die nachstehenden Lohn- und
Berufsgruppen sind unaufgegliedert anzubieten.

In ihnen sind enthalten:
- Lohn- und Gehaltskosten,
- Lohn- und Gehaltsnebenkosten,
- Sozialkosten einschließlich Sozialkassenbeiträge,
- Gemeinkostenanteil,
- Gewinn
- An- und Abfahrt zu und von der Baustelle
- Kosten für benutzte Kleingeräte bis zu einem Neuwert
von 2.500,- Euro.

Zuschläge zu den Verrechnungssätzen für vom
Auftraggeber angeordnete oder zu vertretende Nacht-,
Sonntags-, Feiertags- und Mehrarbeit (Überstunden) sind
gesondert nachzuweisen; sie werden in Höhe der
tariflichen Vereinbarung vergütet.

Für Nacht-, Sonntags- und Feiertagsarbeit wird als
Zuschlag nur der Beitrag zur gesetzlichen
Unfallversicherung vergütet. Für Mehrarbeit werden
zusätzlich die Sozialkosten vergütet.

Beschäftigt der Bieter bei einer der nachstehenden
Lohn-/Berufsgruppen keine Arbeitskräfte, hat er dies
anzugeben und statt dessen den Einsatz möglichst
gleichwertiger Arbeitskräfte anzubieten.

**02.01.01 Polier**
Stundenlohnarbeiten Polier
auf Anordnung des AG ausführen,
Menge: 5,000 h

**02.01.02 Spezialbaufacharbeiter / in**
Stundenlohnarbeiten durch Spezialbaufacharbeiter/-in
auf Anordnung des AG ausführen,
Menge: 5,000 h

**02.01.03 Baufacharbeiter / in**
Stundenlohnarbeiten durch Baufacharbeiter/-in
auf Anordnung des AG ausführen,
Menge: 10,000 h

**02.01.04 Bauwerker / in**
Stundenlohnarbeiten durch Bauwerker/-in
auf Anordnung des AG ausführen,
Menge: 20,000 h
